# Isolamento térmico para parede dupla de fachada, de chapa perfilada de aço

- Propriedade do ficheiro: CYPE INGENIEROS, S.A.
- Formato: FIEBDC-3/2002
- Moeda: EUR
- Custos indirectos: 3.00 %
- IVA: 23.00 %

## N Isolamentos e impermeabilizações

### NA Isolamentos térmicos

#### NAF Fachadas e paredes meeiras

**NAF070** m² Isolamento térmico para parede dupla de fachada, de chapa perfilada de aço.
Isolamento térmico para parede dupla de fachada, de chapa perfilada de aço, formado por manta de lã de vidro, revestida numa das suas faces com véu de vidro transparente, fornecida em rolos, manta reforçada (TM 415) "KNAUF INSULATION", de 100 mm de espessura, segundo EN 13162, resistência térmica 2,5 m²°C/W, condutibilidade térmica 0,04 W/(m°C).
Inclui: Corte do isolamento. Colocação do isolamento.
Critério de medição de projecto: Superfície medida segundo documentação gráfica de Projecto.
Critério de medição de obra: Medir-se-á a superfície realmente executada segundo especificações de Projecto.

| Código | Un | Descrição | Rendimento | Preço | Importância |
|---|---|---|---|---|---|
| mt16lki020gea | m² | Manta de lã de vidro, revestida numa das suas faces com véu de vidro transparente, fornecida em rolos, manta reforçada (TM 415) "KNAUF INSULATION", de 100 mm de espessura, segundo EN 13162, com certificado de qualidade do ar interior Eurofins Gold, resistência térmica 2,5 m²°C/W, condutibilidade térmica 0,04 W/(m°C), Euroclasse A1 de reacção ao fogo segundo NP EN 13501-1, com código de designação MW-EN 13162-T2-WS-WL(P), de aplicação como isolante térmico e acústico em elementos metálicos de fachada com painel duplo e isolamento intermédio. As resinas utilizadas na fabricação não contêm formaldeído nem fenóis (E-Technology). (material) | 1.050 | 5.41 | 5.68 |
| mo054 | h | Oficial de 1ª montador de isolamentos. (mão de obra) | 0.100 | 20.72 | 2.07 |
| mo101 | h | Ajudante de montador de isolamentos. (mão de obra) | 0.100 | 19.67 | 1.97 |
| % | % | Custos directos complementares | 2 % | 9.72 | 0.19 |
|  |  | Custos directos |  |  | 9.91 |
