# Isolamento térmico e acústico de pavimentos flutuantes formado por painel de lã de rocha hidrofugada com resinas fenólicas

- Propriedade do ficheiro: CYPE INGENIEROS, S.A.
- Formato: FIEBDC-3/2002
- Moeda: EUR
- Custos indirectos: 3.00 %
- Despesas gerais: 13.00 %
- Lucro: 6.00 %
- IVA: 16.00 %

## N Isolamentos e impermeabilizações

### NA Isolamentos

#### NAL Pavimentos flutuantes

**NAL010** m² Isolamento térmico e acústico de pavimentos flutuantes formado por painel de lã de rocha hidrofugada com resinas fenólicas, Rocdan 233/30 "DANOSA", de 30 mm de espessura, condutibilidade térmica 0,041 W/m°C, densidade 100 kg/m³, coberto com tela de polietileno reticulado e espumado Impactodan 10 "DANOSA", de 10 mm de espessura, preparado para receber uma base de argamassa ou betão (não incluída neste preço).
Fornecimento e colocação de isolamento térmico e acústico de pavimentos flutuantes formado por painel de lã de rocha hidrofugada com resinas fenólicas, Rocdan 233/30 "DANOSA", de 30 mm de espessura, condutibilidade térmica 0,041 W/m°C, densidade 100 kg/m³, preparado para receber uma base de argamassa ou betão (não incluída neste preço), depositado sobre o suporte e dispostos em triângulo e sem separações entre os painéis, protecção prévia do isolamento com tela de polietileno reticulado e espumado Impactodan 10 "DANOSA", de 10 mm de espessura. Inclusive p/p de preparação da superfície suporte, cortes, dessolidarização perímetral executada com o mesmo material isolante e vedação de juntas do filme de polietileno protector do isolamento com fita adesiva.
Inclui: Limpeza e preparação da superfície suporte. Corte e preparação do isolamento. Colocação do isolamento sobre a laje. Colocação do filme de polietileno.
Critério de medição de projecto: Superfície medida segundo documentação gráfica de Projecto.
Critério de medição de obra: Medir-se-á a superfície realmente executada segundo especificações de Projecto.

| Código | Un | Descrição | Rendimento | Preço | Importância |
|---|---|---|---|---|---|
| mt16pda040bac | m² | Painel de lã de rocha hidrofugada com resinas fenólicas, Rocdan 233/30 "DANOSA", segundo EN 13162, de 30 mm de espessura, densidade 100 kg/m³, resistência térmica 0,74 (m²°C)/W, condutibilidade térmica 0,041 W/(m°C). (material) | 1.100 | 10.32 | 11.35 |
| mt16pda030bb | m² | Tela de polietileno reticulado e espumado, Impactodan - 10 "DANOSA", de 10 mm de espessura, para isolamento acústico a sons de percussão. (material) | 1.100 | 3.40 | 3.74 |
| mt16pda031 | m | Fita para sobreposição e fixação do isolamento acústico, Impactodan "DANOSA", de 70x3 mm. (material) | 0.250 | 0.60 | 0.15 |
| mo011 | h | Oficial de 1ª construção. (mão de obra) | 0.081 | 16.08 | 1.30 |
| mo060 | h | Operário não qualificado construção. (mão de obra) | 0.081 | 14.63 | 1.19 |
| % | % | Custos directos complementares | 2 % | 17.73 | 0.35 |
|  |  | Custos directos |  |  | 18.08 |
