# Isolamento térmico pelo exterior de coberturas inclinadas de estrutura de madeira

- Propriedade do ficheiro: CYPE INGENIEROS, S.A.
- Formato: FIEBDC-3/2002
- Moeda: EUR
- Custos indirectos: 3.00 %
- IVA: 23.00 %

## N Isolamentos e impermeabilizações

### NA Isolamentos térmicos

#### NAN Coberturas inclinadas

**NAN090** m² Isolamento térmico pelo exterior de coberturas inclinadas de estrutura de madeira.
Isolamento térmico pelo exterior de coberturas inclinadas de estrutura de madeira, colocado sob o ripado para a montagem da cobertura, formado por: painel rígido de lã de rocha vulcânica, de dupla densidade (150 kg/m³ na camada superior e 95 kg/m³ na camada inferior), não revestido, de 60 mm de espessura, segundo EN 13162, resistência térmica 1,65 m²°C/W, condutibilidade térmica 0,036 W/(m°C), fixado ao suporte com tira-fundos de dupla rosca. Inclusive ripas de madeira para evitar o deslizamento dos painéis isolantes de cobertura e parafusos para a fixação das ripas ao suporte.
Critérios considerados na determinação do preço da unidade de obra: O preço não inclui o ripado para a montagem da cobertura.
Inclui: Limpeza do suporte. Colocação, nivelação e fixação de ripas. Colocação do isolamento. Fixação do isolamento.
Critério de medição de projecto: Superfície medida segundo documentação gráfica de Projecto.
Critério de medição de obra: Medir-se-á a superfície realmente executada segundo especificações de Projecto.

| Código | Un | Descrição | Rendimento | Preço | Importância |
|---|---|---|---|---|---|
| mt07mee203ef | m | Ripa de 40x40 mm de secção, de madeira de pinheiro-bravo (Pinus pinaster), tratada em autoclave, com classe de risco 4, segundo NP EN 335, acabamento escovado, com humidade inferior a 20%. (material) | 0.150 | 1.70 | 0.26 |
| mt13blw131 | Ud | Parafuso para fixação de elementos de madeira. (material) | 0.300 | 0.11 | 0.03 |
| mt16lrw060fd | m² | Painel rígido de lã de rocha vulcânica, de dupla densidade (150 kg/m³ na camada superior e 95 kg/m³ na camada inferior), não revestido, de 60 mm de espessura, segundo EN 13162, resistência térmica 1,65 m²°C/W, condutibilidade térmica 0,036 W/(m°C), Euroclasse A1 de reacção ao fogo segundo NP EN 13501-1, calor específico 840 J/kgK e factor de resistência à difusão do vapor de água 1. (material) | 1.050 | 22.29 | 23.40 |
| mt16lrw061f | Ud | Tira-fundos de dupla rosca, para painéis isolantes de lã de rocha. (material) | 2.000 | 2.12 | 4.24 |
| mo054 | h | Oficial de 1ª montador de isolamentos. (mão de obra) | 0.125 | 20.72 | 2.59 |
| mo101 | h | Ajudante de montador de isolamentos. (mão de obra) | 0.125 | 19.67 | 2.46 |
| % | % | Custos directos complementares | 2 % | 32.98 | 0.66 |
|  |  | Custos directos |  |  | 33.64 |
