# Isolamento térmico pelo exterior de coberturas inclinadas, sobre suporte contínuo de betão

- Propriedade do ficheiro: CYPE INGENIEROS, S.A.
- Formato: FIEBDC-3/2002
- Moeda: EUR
- Custos indirectos: 3.00 %
- IVA: 23.00 %

## N Isolamentos e impermeabilizações

### NA Isolamentos térmicos

#### NAN Coberturas inclinadas

**NAN020** m² Isolamento térmico pelo exterior de coberturas inclinadas, sobre suporte contínuo de betão.
Isolamento térmico pelo exterior de coberturas inclinadas, sobre suporte contínuo de betão, formado por: espuma rígida de poliuretano com uma densidade mínima de 35 kg/m³ e 30 mm de espessura média mínima, fabricada "in situ" e projectada sobre a laje de cobertura, recoberta posteriormente com uma camada de regularizaão de argamassa de cimento, confeccionada em obra, dosificação 1:6.
Inclui: Limpeza do suporte. Projecção da espuma de poliuretano. Descarga, espalhamento e nivelamento com réguas da camada de argamassa de regularização.
Critério de medição de projecto: Superfície medida segundo documentação gráfica de Projecto.
Critério de medição de obra: Medir-se-á a superfície realmente executada segundo especificações de Projecto.

| Código | Un | Descrição | Rendimento | Preço | Importância |
|---|---|---|---|---|---|
| mt16poc010b | m² | Espuma rígida de poliuretano projectado "in situ", densidade mínima 35 kg/m³, espessura média mínima 30 mm, aplicado em coberturas inclinadas, segundo EN 14315-1. (material) | 1.050 | 6.01 | 6.31 |
| mt08aaa010a | m³ | Água. (material) | 0.006 | 1.50 | 0.01 |
| mt01arg005a | t | Areia de pedreira, para argamassa preparada em obra. (material) | 0.033 | 18.00 | 0.59 |
| mt08cem011a | kg | Cimento Portland CEM II/B-L 32,5 R, cor cinzento, em sacos, segundo NP EN 197-1. (material) | 5.000 | 0.10 | 0.50 |
| mq08mpa030 | h | Maquinaria para projecção de produtos isolantes. (equipamento) | 0.100 | 17.08 | 1.71 |
| mq06hor010 | h | Betoneira eléctrica com uma capacidade de amassadura de 160 l. (equipamento) | 0.019 | 3.45 | 0.07 |
| mo030 | h | Oficial de 1ª aplicador de produtos isolantes. (mão de obra) | 0.095 | 22.68 | 2.15 |
| mo068 | h | Ajudante de aplicador de produtos isolantes. (mão de obra) | 0.095 | 22.13 | 2.10 |
| mo113 | h | Operário não qualificado construção. (mão de obra) | 0.160 | 21.45 | 3.43 |
| % | % | Custos directos complementares | 2 % | 16.87 | 0.34 |
|  |  | Custos directos |  |  | 17.21 |
