# Isolamento térmico pelo interior de coberturas inclinadas de estrutura de madeira

- Propriedade do ficheiro: CYPE INGENIEROS, S.A.
- Formato: FIEBDC-3/2002
- Moeda: EUR
- Custos indirectos: 3.00 %
- IVA: 23.00 %

## N Isolamentos e impermeabilizações

### NA Isolamentos térmicos

#### NAN Coberturas de estrutura de madeira

**NAN110** m² Isolamento térmico pelo interior de coberturas inclinadas de estrutura de madeira, sobre espaço habitável, formado por: painel rígido de lã de rocha vulcânica de alta densidade, não revestido, de 140 mm de espessura, segundo EN 13162, resistência térmica 3,85 m²°C/W, condutibilidade térmica 0,036 W/(m°C), colocado topo a topo e fixado mecanicamente, preparado para receber o revestimento interior que seja compatível com ele.
Isolamento térmico pelo interior de coberturas inclinadas de estrutura de madeira, sobre espaço habitável, formado por: painel rígido de lã de rocha vulcânica de alta densidade, não revestido, de 140 mm de espessura, segundo EN 13162, resistência térmica 3,85 m²°C/W, condutibilidade térmica 0,036 W/(m°C), colocado topo a topo e fixado mecanicamente, preparado para receber o revestimento interior que seja compatível com ele.
Inclui: Corte do isolamento. Colocação do isolamento. Colocação da barreira de vapor. Vedação de juntas da barreira de vapor. Aplicação do adesivo de selagem.
Critério de medição de projecto: Superfície medida segundo documentação gráfica de Projecto.
Critério de medição de obra: Medir-se-á a superfície realmente executada segundo especificações de Projecto.

| Código | Un | Descrição | Rendimento | Preço | Importância |
|---|---|---|---|---|---|
| mt16lra030f | m² | Painel rígido de lã de rocha vulcânica de alta densidade, não revestido, de 140 mm de espessura, segundo EN 13162, resistência térmica 3,85 m²°C/W, condutibilidade térmica 0,036 W/(m°C), Euroclasse A1 de reacção ao fogo, de aplicação como isolante térmico e acústico em sistemas compostos de isolamento pelo exterior de fachadas. (material) | 1.050 | 28.81 | 30.25 |
| mt16bab020d | Ud | Espiga especial para madeira de 6 mm de diâmetro e 140 mm de comprimento. (material) | 6.000 | 0.81 | 4.86 |
| mo054 | h | Oficial de 1ª montador de isolamentos. (mão de obra) | 0.063 | 19.03 | 1.20 |
| mo101 | h | Ajudante de montador de isolamentos. (mão de obra) | 0.025 | 17.97 | 0.45 |
| % | % | Custos directos complementares | 2 % | 36.76 | 0.74 |
|  |  | Custos directos |  |  | 37.50 |
