# Isolamento térmico pelo interior de coberturas inclinadas de estrutura de madeira, sobre espaço habitável. Sistema Homeseal "KNAUF INSULATION"

- Propriedade do ficheiro: CYPE INGENIEROS, S.A.
- Formato: FIEBDC-3/2002
- Moeda: EUR
- Custos indirectos: 3.00 %
- IVA: 23.00 %

## N Isolamentos e impermeabilizações

### NA Isolamentos térmicos

#### NAN Coberturas inclinadas

**NAN210** m² Isolamento térmico pelo interior de coberturas inclinadas de estrutura de madeira, sobre espaço habitável. Sistema Homeseal "KNAUF INSULATION".
Isolamento térmico pelo interior de coberturas inclinadas de estrutura de madeira, sobre espaço habitável, formado por: painel de lã de vidro, não revestido, fornecido em rolos, Naturoll 032 "KNAUF INSULATION", de 160 mm de espessura, segundo EN 13162, resistência térmica 5 m²°C/W, condutibilidade térmica 0,032 W/(m°C). Inclusive membrana de difusão variável, com armadura, Homeseal LDS Flex Plus "KNAUF INSULATION", de poliéster e poliamida, de 0,2 mm de espessura, de 0,2 a 20 m de espessura de ar equivalente face à difusão de vapor de água, segundo NP EN 1931, fita adesiva Homeseal LDS Soliplan-1 "KNAUF INSULATION", de 6 cm de largura, revestida com papel kraft, para a fixação e a vedação de lâminas para o controlo do vapor e adesivo de selagem Homeseal LDS Solimur "KNAUF INSULATION", para a estanquidade periférica de lâminas para o controlo do vapor.
Inclui: Corte e preparação do isolamento. Colocação do isolamento. Colocação da lâmina para o controlo do vapor. Colocação da fita adesiva. Aplicação do adesivo de selagem.
Critério de medição de projecto: Superfície medida segundo documentação gráfica de Projecto.
Critério de medição de obra: Medir-se-á a superfície realmente executada segundo especificações de Projecto.

| Código | Un | Descrição | Rendimento | Preço | Importância |
|---|---|---|---|---|---|
| mt16lki050a | m² | Painel de lã de vidro, não revestido, fornecido em rolos, Naturoll 032 "KNAUF INSULATION", de 160 mm de espessura, segundo EN 13162, com certificado de qualidade do ar interior Eurofins Gold, resistência térmica 5 m²°C/W, condutibilidade térmica 0,032 W/(m°C), Euroclasse A1 de reacção ao fogo segundo NP EN 13501-1, com código de designação MW-EN 13162-T4-WS-WL(P)-AFr5, de aplicação como isolante térmico e acústico em divisórias e revestimentos interiores de gesso laminado, paredes exteriores e paredes divisórias de alvenaria. As resinas utilizadas na fabricação não contêm formaldeído nem fenóis (E-Technology). (material) | 1.050 | 20.71 | 21.75 |
| mt15kbv010a | m² | Membrana de difusão variável, com armadura, Homeseal LDS Flex Plus "KNAUF INSULATION", de poliéster e poliamida, de 0,2 mm de espessura, de 0,2 a 20 m de espessura de ar equivalente face à difusão de vapor de água, segundo NP EN 1931. (material) | 1.100 | 3.55 | 3.91 |
| mt15kbv020 | m | Fita adesiva Homeseal LDS Soliplan-1 "KNAUF INSULATION", de 6 cm de largura, revestida com papel kraft, para a fixação e a vedação de lâminas para o controlo do vapor. (material) | 1.100 | 0.82 | 0.90 |
| mt15kbv030 | Ud | Cartucho de 310 ml de adesivo de selagem Homeseal LDS Solimur "KNAUF INSULATION", para a estanquidade periférica de lâminas para o controlo do vapor. (material) | 0.060 | 7.33 | 0.44 |
| mo054 | h | Oficial de 1ª montador de isolamentos. (mão de obra) | 0.160 | 20.72 | 3.32 |
| mo101 | h | Ajudante de montador de isolamentos. (mão de obra) | 0.215 | 19.67 | 4.23 |
| % | % | Custos directos complementares | 2 % | 34.55 | 0.69 |
|  |  | Custos directos |  |  | 35.24 |
