# Isolamento térmico pelo exterior de fachadas

- Propriedade do ficheiro: CYPE INGENIEROS, S.A.
- Formato: FIEBDC-3/2002
- Moeda: EUR
- Custos indirectos: 3.00 %
- IVA: 23.00 %

## N Isolamentos e impermeabilizações

### NA Isolamentos térmicos

#### NAS Sistemas ETICS de isolamento exterior de fachadas

**NAS119** m² Isolamento térmico pelo exterior de fachadas, com o sistema Webertherm Mineral "WEBER", com DIT nº 582/12, composto por: duas camadas da mesma espessura de argamassa de cal, isolante térmico e acústico Webertherm Aislone "WEBER", de cor amarelo, aplicada manualmente, de 60 mm de espessura total, armada com malha de fibra de vidro anti-álcalis, Webertherm 200 "WEBER", de 7x6,5 mm de vão de malha, 195 g/m² de massa superficial e 0,66 mm de espessura; fixação mecânica da malha de fibra de vidro ao suporte com espinha de polipropileno com prego de plástico reforçado com fibra de vidro, Webertherm Espiga H3 "WEBER"; camada de acabamento de argamassa monomassa de ligantes mistos reforçada com fibras, Webertherm Clima "WEBER", aplicada manualmente, cor branca, gama Estándar, acabamento raspado. Inclusive perfis de arranque "WEBER", de alumínio, perfis para formação de pingadeiras Webertherm CG "WEBER", de PVC com malha e perfis de canto "WEBER", de alumínio com malha.
Isolamento térmico pelo exterior de fachadas, com o sistema Webertherm Mineral "WEBER", com DIT nº 582/12, composto por: duas camadas da mesma espessura de argamassa de cal, isolante térmico e acústico Webertherm Aislone "WEBER", de cor amarelo, aplicada manualmente, de 60 mm de espessura total, armada com malha de fibra de vidro anti-álcalis, Webertherm 200 "WEBER", de 7x6,5 mm de vão de malha, 195 g/m² de massa superficial e 0,66 mm de espessura; fixação mecânica da malha de fibra de vidro ao suporte com espinha de polipropileno com prego de plástico reforçado com fibra de vidro, Webertherm Espiga H3 "WEBER"; camada de acabamento de argamassa monomassa de ligantes mistos reforçada com fibras, Webertherm Clima "WEBER", aplicada manualmente, cor branca, gama Estándar, acabamento raspado. Inclusive perfis de arranque "WEBER", de alumínio, perfis para formação de pingadeiras Webertherm CG "WEBER", de PVC com malha e perfis de canto "WEBER", de alumínio com malha.
Inclui: Preparação da superfície suporte. Colocação do perfil de arranque. Aplicação da argamassa termo-isolante. Colocação dos restantes perfis. Tratamento dos pontos singulares. Formação de juntas. Aplicação da argamassa decorativa.
Critério de medição de projecto: Superfície medida segundo documentação gráfica de Projecto, descontando as aberturas de superfície maior de 1 m², adicionando em alternativa a superfície da parte interior da abertura, correspondente ao desenvolvimento de ombreiras e padieiras.
Critério de medição de obra: Medir-se-á a superfície realmente executada segundo especificações de Projecto, descontando as aberturas de superfície maior de 1 m², adicionando em alternativa a superfície da parte interior da abertura, correspondente ao desenvolvimento de ombreiras e padieiras.
Critérios considerados na determinação do preço da unidade de obra: O preço inclui a execução dos remates nos encontros com paramentos, revestimentos ou outros elementos assentes na sua superfície.

| Código | Un | Descrição | Rendimento | Preço | Importância |
|---|---|---|---|---|---|
| mt28maw200e | m | Perfil de arranque "WEBER", de alumínio, de 60 mm de largura e 0,88 mm de espessura, com pingadeira, para nivelação e suporte dos painéis isolantes dos sistemas de isolamento térmico pelo exterior sobre a linha de soco; incluindo kit de fixação para perfil. (material) | 0.170 | 4.51 | 0.77 |
| mt28maw010e | kg | Argamassa de cal, isolante térmico e acústico Webertherm Aislone "WEBER", de cor amarelo, composta por aglomerantes hidráulicos, cargas minerais, aligeirantes, fibras de vidro de alta dispersão e aditivos especiais, impermeável e transpirável, para aplicar com palustra, CSI W1 T1, segundo EN 998-1. (material) | 9.600 | 2.58 | 24.77 |
| mt16pew040b | Ud | Espiga de polipropileno com prego de plástico reforçado com fibra de vidro, Webertherm Espiga H3 "WEBER", de 95 mm de comprimento, para fixação de painéis isolantes. (material) | 1.000 | 0.25 | 0.25 |
| mt28maw050h | m² | Malha de fibra de vidro anti-álcalis, Webertherm 200 "WEBER", de 7x6,5 mm de vão de malha, 195 g/m² de massa superficial, 0,66 mm de espessura e de 0,11x50 m, para armar argamassas. (material) | 1.100 | 2.03 | 2.23 |
| mt28maw250b | m | Perfil de PVC com malha de fibra de vidro anti-álcalis, Webertherm CG "WEBER", para formação de pingadeiras. (material) | 0.170 | 3.94 | 0.67 |
| mt28maw220a | m | Perfil de canto Webertherm "WEBER", de alumínio, com malha incorporada de fibra de vidro de 10 e 15 cm de largura a cada lado do perfil, para reforço de cantos. (material) | 0.300 | 1.66 | 0.50 |
| mt28maw240d | m | Perfil de fecho lateral Webertherm "WEBER", de alumínio, de 60 mm de largura. (material) | 0.300 | 6.50 | 1.95 |
| mt28mpc010aa | kg | Argamassa monomassa de ligantes mistos reforçada com fibras, Webertherm Clima "WEBER", cor branca, gama Estándar, acabamento raspado, composta de cimento branco, cal, fibras de vidro de alta dispersão, inertes de granulometria compensada, aditivos orgânicos, pigmentos minerais e resinas hidrófugas redispersáveis, para aplicar com palustra, tipo OC CSIII W2, segundo EN 998-1. (material) | 18.000 | 0.46 | 8.28 |
| mo039 | h | Oficial de 1ª rebocador. (mão de obra) | 0.400 | 18.85 | 7.54 |
| mo079 | h | Ajudante de rebocador. (mão de obra) | 0.400 | 18.40 | 7.36 |
| % | % | Custos directos complementares | 2 % | 54.32 | 1.09 |
|  |  | Custos directos |  |  | 55.41 |
