# Isolamento sonoro a sons de condução aérea de tubo de queda, com membranas betuminosas

- Propriedade do ficheiro: CYPE INGENIEROS, S.A.
- Formato: FIEBDC-3/2002
- Moeda: EUR
- Custos indirectos: 3.00 %
- IVA: 23.00 %

## N Isolamentos e impermeabilizações

### NB Isolamentos sonoros

#### NBA Tubagens e tubos de queda

**NBA010** m² Isolamento sonoro a sons de condução aérea de tubo de queda, com membranas betuminosas.
Isolamento sonoro a sons de condução aérea de tubo de queda situado em corete de madeira, através do revestimento de cada uma das faces interiores da corete com membrana betuminosa adesiva fono-absorvente com armadura de polipropileno, de 4 mm de espessura e 5 kg/m² de massa superficial.
Inclui: Limpeza da superfície suporte. Corte do rolo em tramos. Colocação do isolamento.
Critério de medição de projecto: Superfície medida segundo documentação gráfica de Projecto.
Critério de medição de obra: Medir-se-á a superfície realmente executada segundo especificações de Projecto.

| Código | Un | Descrição | Rendimento | Preço | Importância |
|---|---|---|---|---|---|
| mt17lbr010a | m² | Membrana betuminosa adesiva fono-absorvente com armadura de polipropileno, de 4 mm de espessura e 5 kg/m² de massa superficial, impermeável à água; com 27 dB de índice global de redução sonora, Rw (material) | 1.050 | 38.59 | 40.52 |
| mo054 | h | Oficial de 1ª montador de isolamentos. (mão de obra) | 0.080 | 23.31 | 1.86 |
| mo101 | h | Ajudante de montador de isolamentos. (mão de obra) | 0.080 | 22.13 | 1.77 |
| % | % | Custos directos complementares | 2 % | 44.15 | 0.88 |
|  |  | Custos directos |  |  | 45.03 |
