# Isolamento sonoro a sons de condução aérea sob laje, com painéis multicamada

- Propriedade do ficheiro: CYPE INGENIEROS, S.A.
- Formato: FIEBDC-3/2002
- Moeda: EUR
- Custos indirectos: 3.00 %
- IVA: 23.00 %

## N Isolamentos e impermeabilizações

### NB Isolamentos sonoros

#### NBD Lajes

**NBD020** m² Isolamento sonoro a sons de condução aérea sob laje, com painéis multicamada.
Isolamento sonoro a sons de condução aérea sob laje, formado por complexo multicamada, de 20 mm de espessura, 7 kg/m² de massa superficial, formado por um feltro têxtil de 16 mm de espessura aderido termicamente a uma membrana betuminosa de 4 mm de espessura, colocado com sobreposição e com fixações mecânicas.
Inclui: Limpeza e preparação da superfície suporte. Implantação e corte do isolamento. Colocação do isolamento. Fixação do isolamento.
Critério de medição de projecto: Superfície medida segundo documentação gráfica de Projecto.
Critério de medição de obra: Medir-se-á a superfície realmente executada segundo especificações de Projecto.

| Código | Un | Descrição | Rendimento | Preço | Importância |
|---|---|---|---|---|---|
| mt16ptd030ib | m² | Complexo multicamada, de 20 mm de espessura, 7 kg/m² de massa superficial, formado por um feltro têxtil de 16 mm de espessura aderido termicamente a uma membrana betuminosa de 4 mm de espessura, resistência térmica 0,58 m²°C/W, Euroclasse F de reacção ao fogo segundo NP EN 13501-1; com 55 dB de índice global de redução sonora, Rw. (material) | 1.050 | 15.85 | 16.64 |
| mt16afd020d | Ud | Bucha de expansão e prego de polipropileno com espiga de poliestireno de alta resistência "DANOSA", de 70 mm de comprimento, com aro de estanquidade, para fixação mecânica de painéis isolantes. (material) | 6.000 | 0.52 | 3.12 |
| mo054 | h | Oficial de 1ª montador de isolamentos. (mão de obra) | 0.120 | 23.31 | 2.80 |
| mo101 | h | Ajudante de montador de isolamentos. (mão de obra) | 0.120 | 22.13 | 2.66 |
| % | % | Custos directos complementares | 2 % | 25.22 | 0.50 |
|  |  | Custos directos |  |  | 25.72 |
