# Isolamento sonoro a sons de condução aérea e de percussão de pavimentos flutuantes, com painéis de poliestireno expandido

- Propriedade do ficheiro: CYPE INGENIEROS, S.A.
- Formato: FIEBDC-3/2002
- Moeda: EUR
- Custos indirectos: 3.00 %
- IVA: 23.00 %

## N Isolamentos e impermeabilizações

### NB Isolamentos sonoros

#### NBL Pavimentos flutuantes

**NBL041** m² Isolamento sonoro a sons de condução aérea e de percussão de pavimentos flutuantes, com painéis de poliestireno expandido.
Isolamento sonoro a sons de condução aérea e de percussão de pavimentos flutuantes, realizado com painéis rígidos de poliestireno expandido elastificado, segundo NP EN 13163, de superfície lisa e bordo lateral recto, de 40 mm de espessura, resistência térmica 1,2 m²°C/W, condutibilidade térmica 0,033 W/(m°C), colocado face a face; coberto com filme de polietileno de 0,2 mm de espessura e 184 g/m² de massa superficial e dessolidarização perimetral executada com o mesmo material isolante e banda de polietileno, de 5 mm de espessura e 20 cm de largura, densidade 20 kg/m³; preparado para receber uma base de pavimento de argamassa ou betão. Inclusive fita autocolante para vedação de juntas.
Inclui: Limpeza e preparação da superfície suporte. Corte do isolamento. Colocação do soco perimetral. Colocação do isolamento sobre a laje. Colocação do filme de polietileno. Colocação da fita perimetral. Vedação de juntas do filme de polietileno.
Critério de medição de projecto: Superfície medida segundo documentação gráfica de Projecto.
Critério de medição de obra: Medir-se-á a superfície realmente executada segundo especificações de Projecto.

| Código | Un | Descrição | Rendimento | Preço | Importância |
|---|---|---|---|---|---|
| mt16pel060mmd | m² | Painel rígido de poliestireno expandido elastificado, segundo NP EN 13163, de superfície lisa e bordo lateral recto, de 40 mm de espessura, resistência térmica 1,2 m²°C/W, condutibilidade térmica 0,033 W/(m°C), Euroclasse E de reacção ao fogo segundo NP EN 13501-1, com código de designação EPS-EN 13163-T3-L3-W2-S5-P10-BS50-DS(N)2-SD15; proporcionando uma redução do nível global de pressão sonora a sons de percussão de 40 dB. (material) | 1.050 | 4.84 | 5.08 |
| mt16png010d | m² | Filme de polietileno de 0,2 mm de espessura e 184 g/m² de massa superficial. (material) | 1.100 | 0.41 | 0.45 |
| mt16pnc030a | m | Banda de polietileno, de 5 mm de espessura e 20 cm de largura, densidade 20 kg/m³, complemento para evitar pontes acústicas nos encontros verticais. (material) | 1.050 | 0.35 | 0.37 |
| mt16aaa030 | m | Fita autocolante para vedação de juntas. (material) | 0.400 | 0.30 | 0.12 |
| mo054 | h | Oficial de 1ª montador de isolamentos. (mão de obra) | 0.080 | 21.36 | 1.71 |
| mo101 | h | Ajudante de montador de isolamentos. (mão de obra) | 0.080 | 20.28 | 1.62 |
| % | % | Custos directos complementares | 2 % | 9.35 | 0.19 |
|  |  | Custos directos |  |  | 9.54 |
