# Isolamento acústico

- Propriedade do ficheiro: CYPE INGENIEROS, S.A.
- Formato: FIEBDC-3/2002
- Moeda: EUR
- Custos indirectos: 3.00 %
- IVA: 23.00 %

## N Isolamentos e impermeabilizações

### NB Isolamentos acústicos

#### NBP Divisões

**NBP011** m² Isolamento acústico, a sons de condução aérea, em parede divisória interior de alvenaria, realizado com painel rígido de poliestireno expandido elastificado, segundo NP EN 13163, de superfície lisa e bordo lateral a meia madeira, de 90 mm de espessura, resistência térmica 2,73 m²°C/W, condutibilidade térmica 0,033 W/(m°C), colocado topo a topo e fixado por pontos de cimento cola. Inclusive fita viscoelástica autocolante para vedação de juntas.
Isolamento acústico, a sons de condução aérea, em parede divisória interior de alvenaria, realizado com painel rígido de poliestireno expandido elastificado, segundo NP EN 13163, de superfície lisa e bordo lateral a meia madeira, de 90 mm de espessura, resistência térmica 2,73 m²°C/W, condutibilidade térmica 0,033 W/(m°C), colocado topo a topo e fixado por pontos de cimento cola. Inclusive fita viscoelástica autocolante para vedação de juntas.
Inclui: Corte do isolamento. Aplicação da cola. Colocação do isolamento. Tratamento de pontos singulares. Vedação de juntas e ligações.
Critério de medição de projecto: Superfície medida segundo documentação gráfica de Projecto.
Critério de medição de obra: Medir-se-á a superfície realmente executada segundo especificações de Projecto.

| Código | Un | Descrição | Rendimento | Preço | Importância |
|---|---|---|---|---|---|
| mt16pel060axh | m² | Painel rígido de poliestireno expandido elastificado, segundo NP EN 13163, de superfície lisa e bordo lateral a meia madeira, de 90 mm de espessura, resistência térmica 2,73 m²°C/W, condutibilidade térmica 0,033 W/(m°C), Euroclasse E de reacção ao fogo, com código de designação EPS-EN 13163-T3-L3-W2-S5-P10-BS50-DS(N)2; proporcionando uma melhora do índice global de redução sonora ponderado A de 55 dBA. (material) | 1.050 | 11.93 | 12.53 |
| mt16aaa040b | kg | Cimento cola para fixação de painéis isolantes, em paramentos verticais. (material) | 1.000 | 0.45 | 0.45 |
| mt16pnc010a | m | Fita viscoelástica autocolante com auto-protecção de alumínio, de 50 mm de largura e de 1,5 mm de espessura, para vedação de juntas. (material) | 0.440 | 0.80 | 0.35 |
| mo054 | h | Oficial de 1ª montador de isolamentos. (mão de obra) | 0.100 | 19.03 | 1.90 |
| mo101 | h | Ajudante de montador de isolamentos. (mão de obra) | 0.050 | 17.97 | 0.90 |
| % | % | Custos directos complementares | 2 % | 16.13 | 0.32 |
|  |  | Custos directos |  |  | 16.45 |
