# Impermeabilização de piscinas. Sistema Drypool "GRUPO PUMA"

- Propriedade do ficheiro: CYPE INGENIEROS, S.A.
- Formato: FIEBDC-3/2002
- Moeda: EUR
- Custos indirectos: 3.00 %
- IVA: 23.00 %

## N Isolamentos e impermeabilizações

### NI Impermeabilizações

#### NIA Fossos de ascensor, depósitos e piscinas

**NIA120** m² Impermeabilização de piscinas. Sistema Drypool "GRUPO PUMA".
Impermeabilização de piscinas. Sistema Drypool "GRUPO PUMA", formado por duas camadas de argamassa impermeabilizante semi-flexível bicomponente, Morcem Dry SF Plus "GRUPO PUMA", cor cinzento, à base de cimento branco de alta resistência, inertes seleccionados, aditivos especiais e resinas espalhada com rolo, reforçada com malha de fibra de vidro anti-álcalis, Malla Drypool "GRUPO PUMA" colocada em 20 % da sua superfície, embebida entre duas camadas de argamassa impermeabilizante, banda de reforço Bandtec "GRUPO PUMA" de 100 mm de largura, composta por uma lâmina viscoelástica revestida de geotêxtil não tecido em pontos singulares; com execução prévia de ângulo côncavo, a meia cana, em encontros com argamassa reparadora, reforçada com fibras, resistente aos sulfatos, Morcemrest RF35 "GRUPO PUMA", classe R3, tipo CC, segundo NP EN 1504-3.
Critérios considerados na determinação do preço da unidade de obra: O preço não inclui a camada de protecção.
Inclui: Limpeza e preparação da superfície suporte. Execução de meia cana com argamassa. Aplicação da primeira camada de impermeabilizante. Colocação da banda de reforço. Aplicação da segunda camada de impermeabilizante. Colocação da malha. Aplicação da terceira camada de impermeabilizante.
Critério de medição de projecto: Superfície medida em projecção horizontal, segundo documentação gráfica de Projecto, desde as faces interiores dos parapeitos ou muretes perimetrais que a limitam.
Critério de medição de obra: Medir-se-á, em projecção horizontal, a superfície realmente executada segundo especificações de Projecto, desde as faces interiores dos parapeitos ou muretes perimetrais que a limitam.

| Código | Un | Descrição | Rendimento | Preço | Importância |
|---|---|---|---|---|---|
| mt28mrp011b | kg | Argamassa reparadora, reforçada com fibras, resistente aos sulfatos, de alta resistência mecânica e retracção compensada, Morcemrest RF35 "GRUPO PUMA", com uma resistência à compressão aos 28 dias maior ou igual a 40 N/mm² e um módulo de elasticidade maior ou igual a 17000 N/mm², classe R3, tipo CC, segundo NP EN 1504-3, Euroclasse A1 de reacção ao fogo, segundo NP EN 13501-1, composta por cimentos especiais, inertes seleccionados, aditivos e fibras, aplicado em espessuras até 35 mm na vertical e 75 mm na horizontal. (material) | 3.600 | 0.71 | 2.56 |
| mt15igp053a | m | Banda de reforço Bandtec "GRUPO PUMA" de 100 mm de largura, composta por uma lâmina viscoelástica revestida de geotêxtil não tecido. (material) | 0.100 | 4.83 | 0.48 |
| mt15igp006a | kg | Argamassa impermeabilizante semi-flexível bicomponente, Morcem Dry SF Plus "GRUPO PUMA", cor cinzento, à base de cimento branco de alta resistência, inertes seleccionados, aditivos especiais e resinas, com certificado de potabilidade, segundo NP EN 1504-2. (material) | 4.400 | 2.47 | 10.87 |
| mt15igp052a | m² | Malha de fibra de vidro anti-álcalis, Malla Drypool "GRUPO PUMA". (material) | 0.200 | 1.94 | 0.39 |
| mo029 | h | Oficial de 1ª aplicador de lâminas impermeabilizantes. (mão de obra) | 0.175 | 24.63 | 4.31 |
| mo067 | h | Ajudante de aplicador de lâminas impermeabilizantes. (mão de obra) | 0.175 | 24.04 | 4.21 |
| % | % | Custos directos complementares | 2 % | 22.82 | 0.46 |
|  |  | Custos directos |  |  | 23.28 |
