# Impermeabilização sob revestimento cerâmico ou de pedra

- Propriedade do ficheiro: CYPE INGENIEROS, S.A.
- Formato: FIEBDC-3/2002
- Moeda: EUR
- Custos indirectos: 3.00 %
- IVA: 23.00 %

## N Isolamentos e impermeabilizações

### NI Impermeabilizações

#### NIH Locais húmidos

**NIH010** m² Impermeabilização sob revestimento cerâmico ou de pedra, em paramentos verticais e horizontais de locais húmidos, com lâmina impermeabilizante flexível tipo EVAC, Dry40 P "REVESTECH", composta por uma folha dupla de poliolefina termoplástica com acetato de vinil etileno, com ambas as faces revestidas de fibras de polipropileno não tecidas, de 0,52 mm de espessura e 335 g/m², fixada ao suporte com cimento cola melhorado C2 E. Inclusive complementos de reforço em tratamento de pontos singulares através da utilização de peças especiais "REVESTECH" para o tratamento de ângulos internos (Dry50 Cornerin) e externos (Dry50 Cornerout), encontros com ramais de descarga (Drytub20) ou paramentos (bandas perimetrais), tratamento de ligações e vedação de juntas elásticas (pontos de penetração de tubagens no revestimento, ancoragens de sanitários, encontros entre o paramento e a base de chuveiro ou banheira, etc.) com silicone acético anti-bolor.
Impermeabilização sob revestimento cerâmico ou de pedra, em paramentos verticais e horizontais de locais húmidos, com lâmina impermeabilizante flexível tipo EVAC, Dry40 P "REVESTECH", composta por uma folha dupla de poliolefina termoplástica com acetato de vinil etileno, com ambas as faces revestidas de fibras de polipropileno não tecidas, de 0,52 mm de espessura e 335 g/m², fixada ao suporte com cimento cola melhorado C2 E. Inclusive complementos de reforço em tratamento de pontos singulares através da utilização de peças especiais "REVESTECH" para o tratamento de ângulos internos (Dry50 Cornerin) e externos (Dry50 Cornerout), encontros com ramais de descarga (Drytub20) ou paramentos (bandas perimetrais), tratamento de ligações e vedação de juntas elásticas (pontos de penetração de tubagens no revestimento, ancoragens de sanitários, encontros entre o paramento e a base de chuveiro ou banheira, etc.) com silicone acético anti-bolor.
Inclui: Corte e preparação das lâminas de poliolefinas. Espalhamento do cimento cola. Colocação da impermeabilização. Execução de reforços em pontos singulares. Tratamento de ligações. Vedação de juntas elásticas.
Critério de medição de projecto: Superfície medida segundo documentação gráfica de Projecto.
Critério de medição de obra: Medir-se-á a superfície realmente executada segundo especificações de Projecto.
Critérios considerados na determinação do preço da unidade de obra: O preço não inclui o revestimento.

| Código | Un | Descrição | Rendimento | Preço | Importância |
|---|---|---|---|---|---|
| mt09mcr250a | kg | Cimento cola melhorado, C2 E, com tempo de colocação ampliado, segundo NP EN 12004, para a fixação de geomembranas, composto por cimentos especiais, inertes seleccionados e resinas sintéticas. (material) | 2.000 | 0.70 | 1.40 |
| mt15rev190c | m² | Lâmina impermeabilizante flexível tipo EVAC, Dry40 P "REVESTECH", composta por uma folha dupla de poliolefina termoplástica com acetato de vinil etileno, com ambas as faces revestidas de fibras de polipropileno não tecidas, de 0,52 mm de espessura e 335 g/m², segundo EN 13956. (material) | 1.050 | 8.90 | 9.35 |
| mt15rev058e | m | Banda de reforço para lâmina impermeabilizante flexível tipo EVAC, Dry50 Banda13x5 "REVESTECH", de 127 mm de largura, composta por uma folha dupla de poliolefina termoplástica com acetato de vinil etileno, com ambas as faces revestidas de fibras de poliéster não tecidas, de 0,52 mm de espessura e 335 g/m². (material) | 2.500 | 3.19 | 7.98 |
| mt15rev055c | Ud | Complemento para reforço de pontos singulares em tratamentos impermeabilizantes através de peças para o remate de ângulos internos, Dry50 Cornerin "REVESTECH". (material) | 0.200 | 6.91 | 1.38 |
| mt15rev056c | Ud | Complemento para reforço de pontos singulares em tratamentos impermeabilizantes através de peças para o remate de ângulos externos, Dry50 Cornerout "REVESTECH". (material) | 0.100 | 7.44 | 0.74 |
| mt15rev057b | Ud | Complemento para reforço de pontos singulares em tratamentos impermeabilizantes através de peças para o remate de encontros de ramais, Drytub20 "REVESTECH". (material) | 0.100 | 3.72 | 0.37 |
| mt15sja025a | Ud | Cartucho de silicone acético monocomponente, anti-bolor, cor branco, de 310 ml. (material) | 0.100 | 6.63 | 0.66 |
| mo029 | h | Oficial de 1ª aplicador de lâminas impermeabilizantes. (mão de obra) | 0.151 | 18.48 | 2.79 |
| mo067 | h | Ajudante de aplicador de lâminas impermeabilizantes. (mão de obra) | 0.151 | 17.97 | 2.71 |
| % | % | Custos directos complementares | 2 % | 27.38 | 0.55 |
|  |  | Custos directos |  |  | 27.93 |
