# Membrana nodular impermeável

- Propriedade do ficheiro: CYPE INGENIEROS, S.A.
- Formato: FIEBDC-3/2002
- Moeda: EUR
- Custos indirectos: 3.00 %
- IVA: 23.00 %

## N Isolamentos e impermeabilizações

### NI Impermeabilizações

#### NIM Muros em contacto com o terreno

**NIM100** m² Membrana nodular impermeável, composta por poliolefinas com nódulos drenantes de 4 mm de altura, com uma distribuição de 8911 nódulos/m², que origina uma caixa de ar que permite evaporar a humidade da face interior do muro em contacto com o terreno, parcialmente estanque, aderida ao suporte com cimento cola melhorado C2 E, e preparada para receber directamente sobre ela o revestimento de argamassa cimentícia (não incluída neste preço).
Formação de caixa de ar interior ventilada de muro em contacto com o terreno, parcialmente estanque, através de membrana nodular impermeável, composta por poliolefinas com nódulos drenantes de 4 mm de altura, com uma distribuição de 8911 nódulos/m², com malha e véu fibroso em cada uma das faces, totalmente aderida ao suporte com cimento cola melhorado C2 E, preparada para receber directamente sobre ela o revestimento de argamassa cimentícia (não incluído neste preço). Inclusive impermeabilização das sobreposições de ligação através de banda de reforço, de 12,7 cm de largura, e de 40 cm de largura para impermeabilizar os encontros com paramentos verticais e vedados através de cola.
Inclui: Aplicação da camada base de cimento cola. Corte e colocação da membrana nodular. Execução das impermeabilizações das emendas. Vedação das ligações com adesivo.
Critério de medição de projecto: Superfície medida segundo documentação gráfica de Projecto.
Critério de medição de obra: Medir-se-á a superfície realmente executada segundo especificações de Projecto.

| Código | Un | Descrição | Rendimento | Preço | Importância |
|---|---|---|---|---|---|
| mt09mcr250a | kg | Cimento cola melhorado, C2 E, com tempo de colocação ampliado, segundo NP EN 12004, para a fixação de geomembranas, composto por cimentos especiais, inertes seleccionados e resinas sintéticas. (material) | 1.200 | 0.70 | 0.84 |
| mt15rev090a | m² | Membrana nodular impermeável, composta por poliolefinas com nódulos drenantes de 4 mm de altura, com uma distribuição de 8911 nódulos/m², com malha e véu fibroso em cada uma das faces. (material) | 1.050 | 12.51 | 13.14 |
| mt15rev170a | kg | Adesivo, cor castanho, para a vedação de juntas. (material) | 0.050 | 15.50 | 0.78 |
| mt15rev058c | m | Banda de reforço para lâmina impermeabilizante flexível tipo EVAC, de 127 mm de largura, composta por uma folha dupla de poliolefina termoplástica com acetato de vinil etileno, com ambas as faces revestidas de fibras de poliéster não tecidas, de 0,52 mm de espessura e 335 g/m². (material) | 0.500 | 3.09 | 1.55 |
| mo032 | h | Oficial de 1ª aplicador de produtos impermeabilizantes. (mão de obra) | 0.166 | 17.19 | 2.85 |
| mo070 | h | Ajudante de aplicador de produtos impermeabilizantes. (mão de obra) | 0.166 | 16.81 | 2.79 |
| % | % | Custos directos complementares | 2 % | 21.95 | 0.44 |
|  |  | Custos directos |  |  | 22.39 |
