# Impermeabilização de laje térrea, com lâminas asfálticas

- Propriedade do ficheiro: CYPE INGENIEROS, S.A.
- Formato: FIEBDC-3/2002
- Moeda: EUR
- Custos indirectos: 3.00 %
- IVA: 23.00 %

## N Isolamentos e impermeabilizações

### NI Impermeabilizações

#### NIS Lajes térreas

**NIS011** m² Impermeabilização de laje térrea, com lâminas asfálticas.
Impermeabilização de laje térrea, com membrana de betume modificado com elastómero SBS, LBM(SBS)-48-FP, com armadura de feltro de poliéster reforçado e estabilizado de 150 g/m², de superfície não protegida, totalmente aderida ao suporte com maçarico, colocada com sobreposições na base da laje térrea, sobre uma camada de betão de limpeza, após aplicação de primário na mesma com emulsão asfáltica aniônica com cargas, e protegida com uma camada anti-punçoamento de geotêxtil de polipropileno-polietileno, (125 g/m²), preparada para receber directamente o betão da laje térrea. Inclusive banda de reforço de membrana de betume modificado com elastómero SBS, LBM(SBS)-30-FP, (rendimento: 0,5 m/m²), para a resolução do perímetro.
Critérios considerados na determinação do preço da unidade de obra: O preço não inclui a camada de betão de limpeza.
Inclui: Limpeza e preparação da superfície. Aplicação da camada de primário. Colocação da banda de reforço. Colocação da lâmina asfáltica. Colocação do geotêxtil. Resolução de pontos singulares.
Critério de medição de projecto: Superfície medida segundo documentação gráfica de Projecto.
Critério de medição de obra: Medir-se-á a superfície realmente executada segundo especificações de Projecto, incluindo as entregas e as sobreposições.

| Código | Un | Descrição | Rendimento | Preço | Importância |
|---|---|---|---|---|---|
| mt14iea020c | kg | Emulsão asfáltica aniônica com cargas. (material) | 0.500 | 3.30 | 1.65 |
| mt14lba010m | m² | Membrana de betume modificado com elastómero SBS, LBM(SBS)-48-FP, de 4 mm de espessura, massa nominal 4,8 kg/m², com armadura de feltro de poliéster reforçado e estabilizado de 150 g/m², de superfície não protegida, e coeficiente de difusão do gás radão 7x10-12 m²/s. Segundo EN 13707. (material) | 1.100 | 8.23 | 9.05 |
| mt14lba100a | m | Banda de reforço de membrana de betume modificado com elastómero SBS, LBM(SBS)-30-FP, de 33 cm de largura, acabada com filme plástico termofusível em ambas as faces. (material) | 0.500 | 2.83 | 1.42 |
| mt14gsa010ce | m² | Geotêxtil não tecido sintético, termosoldado, de polipropileno-polietileno, com uma resistência à tracção longitudinal de 9,5 kN/m, uma resistência à tracção transversal de 10 kN/m, uma abertura de cone ao ensaio de perfuração dinâmica segundo NP EN ISO 13433 inferior a 28 mm, resistência CBR ao punçoamento 1,56 kN e uma massa superficial de 125 g/m². (material) | 1.100 | 1.53 | 1.68 |
| op00sop010 |  | Maçarico para soldadura de lâminas asfálticas. | 1.000 | 0.00 | 0.00 |
| mo029 | h | Oficial de 1ª aplicador de lâminas impermeabilizantes. (mão de obra) | 0.220 | 24.63 | 5.42 |
| mo067 | h | Ajudante de aplicador de lâminas impermeabilizantes. (mão de obra) | 0.220 | 24.04 | 5.29 |
| % | % | Custos directos complementares | 2 % | 24.51 | 0.49 |
|  |  | Custos directos |  |  | 25.00 |
