# Drenagem de laje térrea

- Propriedade do ficheiro: CYPE INGENIEROS, S.A.
- Formato: FIEBDC-3/2002
- Moeda: EUR
- Custos indirectos: 3.00 %
- Despesas gerais: 13.00 %
- Lucro: 6.00 %
- IVA: 16.00 %

## N Isolamentos e impermeabilizações

### NI Impermeabilizações

#### NIS Lajes térreas

**NIS040** m² Drenagem de laje térrea, pela face exterior, com lâmina drenante nodular, Danodren H25 Plus "DANOSA", de polietileno de alta densidade, com nódulos de 7,3 mm de altura, com geotêxtil de polipropileno de 120 g/m² incorporado, resistência à compressão 300 ± 20% kN/m² segundo EN ISO 604 e capacidade de drenagem 4,8 l/(s·m), colocada sobre o terreno e preparada para a impermeabilização posterior da laje térrea de betão.
Inclui: Limpeza e preparação da superfície na qual se irá aplicar a lâmina drenante. Colocação da camada drenante. Tratamento dos elementos singulares (ângulos, arestas, etc.).

| Código | Un | Descrição | Rendimento | Preço | Importância |
|---|---|---|---|---|---|
| mt14lbd190q | m² | Lâmina drenante nodular, Danodren H25 Plus "DANOSA", de polietileno de alta densidade, com nódulos de 7,3 mm de altura, com geotêxtil de polipropileno de 120 g/m² incorporado, resistência à compressão 300 ± 20% kN/m² segundo EN ISO 604 e capacidade de drenagem 4,8 l/(s·m). (material) | 1.100 | 6.63 | 7.29 |
| mo027 | h | Oficial de 1ª aplicador de lâminas impermeabilizantes. (mão de obra) | 0.050 | 16.08 | 0.80 |
| mo062 | h | Ajudante de aplicador de lâminas impermeabilizantes. (mão de obra) | 0.050 | 15.62 | 0.78 |
| % | % | Custos directos complementares | 2 % | 8.87 | 0.18 |
|  |  | Custos directos |  |  | 9.05 |
