# Condicionamento acústico, com painéis autoportantes suspensos da laje. Sistema "ROCKFON"

- Propriedade do ficheiro: CYPE INGENIEROS, S.A.
- Formato: FIEBDC-3/2002
- Moeda: EUR
- Custos indirectos: 3.00 %
- IVA: 23.00 %

## N Isolamentos e impermeabilizações

### NT Condicionamento acústico

#### NTD Lajes

**NTD015** m² Condicionamento acústico, com painéis autoportantes suspensos da laje. Sistema "ROCKFON".
Condicionamento acústico, situado a uma altura menor de 4 m. Sistema Rockfon System Universal Baffle "ROCKFON" formado por: ESTRUTURA: perfis guia horizontais fixados à laje ou elemento suporte com ancoragens directas; PAINÉIS: painéis acústicos autoportantes de lã mineral, modelo Rockfon Universal Baffle 4F "ROCKFON", de 1200x600x50 mm encaixados nos perfis com kits de montagem Rockfon Baffle. Inclusive fixações para a ancoragem dos perfis.
Inclui: Limpeza e preparação da superfície suporte. Marcação dos eixos da malha modular. Sinalização dos pontos de ancoragem à laje ou elemento de suporte. Fixação dos perfis. Colocação dos painéis.
Critério de medição de projecto: Superfície medida segundo documentação gráfica de Projecto.
Critério de medição de obra: Medir-se-á a superfície realmente executada segundo especificações de Projecto.

| Código | Un | Descrição | Rendimento | Preço | Importância |
|---|---|---|---|---|---|
| mt12psg220 | Ud | Fixação composta por bucha e parafuso 5x27. (material) | 3.330 | 0.06 | 0.20 |
| mt12pfr020j | m | Perfil guia horizontal Riel De Soporte Rockfon Baffle "ROCKFON", cor prata. (material) | 3.330 | 10.05 | 33.47 |
| mt12par210n | Ud | Kit de montagem Rockfon Baffle "ROCKFON", formado por um clipe de fixação e um perno M6; para a fixação de painéis de lã de rocha Rockfon Universal Baffle. (material) | 5.560 | 1.89 | 10.51 |
| mt16par131kaa | Ud | Painel acústico autoportante de lã mineral, modelo Rockfon Universal Baffle 4F "ROCKFON", de 1200x600x50 mm, revestido nas duas faces com um véu mineral de cor Blanco e com duas das suas faces revestidas com um aro metálico, cor Blanco, Euroclasse A2-s1, d0 de reacção ao fogo segundo NP EN 13501-1. (material) | 2.780 | 68.03 | 189.12 |
| op00tal010 |  | Berbequim. | 1.000 | 0.00 | 0.00 |
| op00ato010 |  | Aparafusadora. | 1.000 | 0.00 | 0.00 |
| mo054 | h | Oficial de 1ª montador de isolamentos. (mão de obra) | 0.300 | 25.32 | 7.60 |
| mo101 | h | Ajudante de montador de isolamentos. (mão de obra) | 0.050 | 24.04 | 1.20 |
| % | % | Custos directos complementares | 2 % | 242.10 | 4.84 |
|  |  | Custos directos |  |  | 246.94 |
