# Sistema de cobertura Deck com altas prestações acústicas "DANOSA"

- Propriedade do ficheiro: CYPE INGENIEROS, S.A.
- Formato: FIEBDC-3/2002
- Moeda: EUR
- Custos indirectos: 0.03 %
- IVA: 23.00 %

## Q Coberturas

### QA Planas

#### QAD Não acessíveis, não ventiladas

**QAD042** m² Sistema de cobertura Deck com altas prestações acústicas "DANOSA", tipo convencional, pendente do 1% ao 5%, composta por: suporte base: perfil nervurado autoportante de chapa de aço galvanizado S 280 de 0,7 mm de espessura, acabamento liso, com 3 nervuras de 50 mm de altura separadas 260 mm; isolamento térmico e acústico: complexo multicamada, Sonodan Cubiertas "DANOSA", de 85 mm de espessura; impermeabilização monocamada colada: camada de betume modificado com elastómero SBS, tipo LBM(SBS) - 50/G - FP, Esterdan Plus 50/GP Elast "DANOSA", de superfície auto-protegida (protecção com grânulos de ardósia de cor cinzento na face exterior e um filme plástico antiaderente na face interior) totalmente colada com maçarico.
Formação de cobertura Deck com altas prestações acústicas "DANOSA", tipo convencional, pendente de 1% a 5%, composta pelos seguintes elementos: SUPORTE BASE: perfil nervurado autoportante de chapa de aço galvanizado S 280 de 0,7 mm de espessura, acabamento liso, com 3 nervuras de 50 mm de altura separadas 260 mm, inércia 18 cm4 e massa superficial 5,5 kg/m²; ISOLAMENTO TÉRMICO E ACÚSTICO: complexo multicamada, Sonodan Cubiertas "DANOSA", de 85 mm de espessura, resistência térmica 1,5 m²°C/W, composto por um painel absorvente de lã de rocha, duas telas acústicas Danosa e um painel de lã de rocha soldável (terminada com oxiasfalto); IMPERMEABILIZAÇÃO: tipo monocamada, colada, formada por uma camada de betume modificado com elastómero SBS, tipo LBM(SBS) - 50/G - FP, Esterdan Plus 50/GP Elast "DANOSA", massa nominal 5 kg/m², com armadura de feltro de poliéster reforçado e estabilizado, de superfície auto-protegida (protecção com grânulos de ardósia de cor cinzento na face exterior e um filme plástico antiaderente na face interior) totalmente colada com maçarico. Incluindo p/p de formação de juntas de dilatação em cobertura e tratamento de pontos singulares.
Inclui: Marcação das chapas nervuradas e dos pontos singulares. Corte, preparação e colocação das chapas. Execução de juntas e perímetro. Fixação mecânica das chapas. Tratamento de pontos singulares. Revisão da superfície base na qual se realiza a fixação do isolamento de acordo com as exigências da técnica a usar. Corte, ajuste e colocação do isolamento. Colocação da impermeabilização.
Critério de medição de projecto: Superfície medida em projecção horizontal, segundo documentação gráfica de Projecto, desde as faces interiores dos parapeitos ou muretes perimetrais que a limitam.
Critério de medição de obra: Medir-se-á, em projecção horizontal, a superfície realmente executada segundo especificações de Projecto, desde as faces interiores dos parapeitos ou muretes perimetrais que a limitam.

| Código | Un | Descrição | Rendimento | Preço | Importância |
|---|---|---|---|---|---|
| mt13ccg200ac | m² | Perfil nervurado autoportante de chapa de aço galvanizado S 280 de 0,7 mm de espessura, acabamento liso, com 3 nervuras de 50 mm de altura separadas 260 mm, inércia 18 cm4 e massa superficial 5,5 kg/m², segundo NP EN 14782. (material) | 1.100 | 8.34 | 9.17 |
| mt16pda013a | m² | Painel isolante multicamada, Sonodan Cubiertas "DANOSA", composto por um painel absorvente de lã de rocha, duas telas acústicas Danosa e um painel de lã de rocha soldável (terminada com oxiasfalto), para coberturas, proporcionando um isolamento acústico superior a 45 dBA, de 85 mm de espessura e resistência térmica 1,5 m²°C/W. (material) | 1.050 | 43.23 | 45.39 |
| mt16aab010 | Ud | Fixação mecânica dos painéis isolantes à chapa metálica (coberturas deck). (material) | 3.000 | 0.16 | 0.48 |
| mt14lbd030k | m² | Camada de betume modificado com elastómero SBS, tipo LBM(SBS) - 50/G - FP, Esterdan Plus 50/GP Elast "DANOSA", massa nominal 5 kg/m², com armadura de feltro de poliéster reforçado e estabilizado, de superfície auto-protegida (protecção com grânulos de ardósia de cor cinzento na face exterior e um filme plástico antiaderente na face interior). Segundo EN 13707. (material) | 1.100 | 13.89 | 15.28 |
| mt14lbd100a | kg | Emulsão asfáltica de base aquosa, Curidan "DANOSA", EA. (material) | 0.300 | 2.46 | 0.74 |
| mt14lbd080a | m | Banda de reforço de betume modificado com elastómero SBS Esterdan 30 P Elast "DANOSA", LBM(SBS) - 30 - PE, EN 13707, de 32 cm de largura, massa nominal 3 kg/m², armada com feltro de poliéster não tecido, acabada com filme plástico em ambas as faces. (material) | 0.570 | 3.71 | 2.11 |
| mt14lbd240 | m | Perfil de chapa de aço galvanizado, "DANOSA", para encontros da impermeabilização com paramentos verticais. (material) | 0.150 | 1.27 | 0.19 |
| op00ciz010 |  | Tesoura. | 1.000 | 0.00 | 0.00 |
| op00roe010 |  | Roedora. | 1.000 | 0.00 | 0.00 |
| op00sop010 |  | Maçarico para soldadura de lâminas asfálticas. | 1.000 | 0.00 | 0.00 |
| mo047 | h | Oficial de 1ª montador de painéis metálicos. (mão de obra) | 0.151 | 17.41 | 2.63 |
| mo090 | h | Ajudante de montador de painéis metálicos. (mão de obra) | 0.151 | 16.45 | 2.48 |
| mo050 | h | Oficial de 1ª montador de isolamentos. (mão de obra) | 0.050 | 17.41 | 0.87 |
| mo093 | h | Ajudante de montador de isolamentos. (mão de obra) | 0.050 | 16.45 | 0.82 |
| mo028 | h | Oficial de 1ª aplicador de lâminas impermeabilizantes. (mão de obra) | 0.101 | 16.85 | 1.70 |
| mo062 | h | Ajudante de aplicador de lâminas impermeabilizantes. (mão de obra) | 0.101 | 16.45 | 1.66 |
| % | % | Custos directos complementares | 2 % | 83.52 | 1.67 |
|  |  | Custos directos |  |  | 85.19 |
