# Beiral decorativo formado por cachorros de madeira e pranchas cerâmicas

- Propriedade do ficheiro: CYPE INGENIEROS, S.A.
- Formato: FIEBDC-3/2002
- Moeda: EUR
- Custos indirectos: 3.00 %
- IVA: 23.00 %

## Q Coberturas

### QR Remates

#### QRA Beirais

**QRA010** m Beiral decorativo formado por cachorros de madeira e pranchas cerâmicas.
Formação de beiral decorativo no telhado, formado por cachorros de madeira de 80x10x15 cm separados 50 cm, pranchas cerâmicas de 50x20x3 cm, camada de compressão de 3 cm de espessura de betão simples C20/25 (X0(P); D12; S2; Cl 1,0), emboço entre cachorros com argamassa de cimento M-15 e remate.
Inclui: Marcação na laje dos elementos componentes do beiral. Colocação de cachorros. Formação do painel. Derramamento, espalhamento e nivelamento da camada de argamassa de regularização. Emboço.
Critério de medição de projecto: Comprimento da borda da vertente, medida pela sua face exterior, segundo documentação gráfica de Projecto.
Critério de medição de obra: Medir-se-á, pelo seu maior desenvolvimento linear, o comprimento realmente executado segundo especificações de Projecto.

| Código | Un | Descrição | Rendimento | Preço | Importância |
|---|---|---|---|---|---|
| mt13anm010 | Ud | Cachorro de madeira, 80x10x15 cm. (material) | 2.150 | 10.34 | 22.23 |
| mt04lcg020a | Ud | Painel cerâmico furado com ligação macho-fêmea para revestir, 50x20x3 cm. (material) | 4.000 | 0.24 | 0.96 |
| mt10hmf020ea | m³ | Betão simples C20/25 (X0(P); D12; S2; Cl 1,0), fabricado em central, segundo NP EN 206-1. (material) | 0.030 | 96.54 | 2.90 |
| mt09mor010f | m³ | Argamassa de cimento CEM II/B-L 32,5 N tipo M-15, confeccionada em obra com 400 kg/m³ de cimento e uma proporção em volume 1/3. (material) | 0.020 | 149.30 | 2.99 |
| mt27plj010b | l | Primário vedante para exterior, formulado com resinas alcídicas e pigmentos seleccionados, cor branca, aplicada com broxa, rolo ou pistola. (material) | 0.190 | 14.74 | 2.80 |
| mt27bsj005a | l | Verniz sintético, aspecto mate. (material) | 0.090 | 7.45 | 0.67 |
| au00auh040 |  | Vibrador de betão, eléctrico. | 1.000 | 0.00 | 0.00 |
| mo019 | h | Oficial de 1ª construção. (mão de obra) | 0.674 | 16.85 | 11.36 |
| mo075 | h | Ajudante de construção. (mão de obra) | 0.674 | 16.45 | 11.09 |
| mo037 | h | Oficial de 1ª pintor. (mão de obra) | 0.259 | 16.85 | 4.36 |
| % | % | Custos directos complementares | 2 % | 59.36 | 1.19 |
|  |  | Custos directos |  |  | 60.55 |
