# Beiral decorativo formado por cachorros pré-fabricados de betão e pranchas cerâmicas

- Propriedade do ficheiro: CYPE INGENIEROS, S.A.
- Formato: FIEBDC-3/2002
- Moeda: EUR
- Custos indirectos: 3.00 %
- IVA: 23.00 %

## Q Coberturas

### QR Remates

#### QRA Beirais

**QRA010** m Beiral decorativo formado por cachorros pré-fabricados de betão e pranchas cerâmicas.
Formação de beiral decorativo no telhado, formado por cachorros pré-fabricados de betão de 90x7x10 cm em cor branca separados 50 cm, pranchas cerâmicas de 50x20x3 cm, camada de compressão de 3 cm de espessura de betão simples C20/25 (X0(P); D12; S2; Cl 1,0), emboço entre cachorros com argamassa de cimento M-15 e remate.
Inclui: Marcação na laje dos elementos componentes do beiral. Colocação de cachorros. Formação do painel. Derramamento, espalhamento e nivelamento da camada de argamassa de regularização. Emboço.
Critério de medição de projecto: Comprimento da borda da vertente, medida pela sua face exterior, segundo documentação gráfica de Projecto.
Critério de medição de obra: Medir-se-á, pelo seu maior desenvolvimento linear, o comprimento realmente executado segundo especificações de Projecto.

| Código | Un | Descrição | Rendimento | Preço | Importância |
|---|---|---|---|---|---|
| mt13anh010b | Ud | Cachorro pré-fabricado de betão, 90x7x10 cm, cor branca. (material) | 1.000 | 3.29 | 3.29 |
| mt04lcg020a | Ud | Painel cerâmico furado com ligação macho-fêmea para revestir, 50x20x3 cm. (material) | 4.000 | 0.24 | 0.96 |
| mt10hmf020ea | m³ | Betão simples C20/25 (X0(P); D12; S2; Cl 1,0), fabricado em central, segundo NP EN 206-1. (material) | 0.030 | 96.54 | 2.90 |
| mt09mor010f | m³ | Argamassa de cimento CEM II/B-L 32,5 N tipo M-15, confeccionada em obra com 400 kg/m³ de cimento e uma proporção em volume 1/3. (material) | 0.020 | 149.30 | 2.99 |
| au00auh040 |  | Vibrador de betão, eléctrico. | 1.000 | 0.00 | 0.00 |
| mo019 | h | Oficial de 1ª construção. (mão de obra) | 0.808 | 16.85 | 13.61 |
| mo075 | h | Ajudante de construção. (mão de obra) | 0.808 | 16.45 | 13.29 |
| % | % | Custos directos complementares | 2 % | 37.04 | 0.74 |
|  |  | Custos directos |  |  | 37.78 |
