# Beiral decorativo formado por tijolo moldado, peito de pomba

- Propriedade do ficheiro: CYPE INGENIEROS, S.A.
- Formato: FIEBDC-3/2002
- Moeda: EUR
- Custos indirectos: 3.00 %
- IVA: 23.00 %

## Q Coberturas

### QR Remates

#### QRA Beirais

**QRA010** m Beiral decorativo formado por tijolo moldado, peito de pomba.
Formação de beiral decorativo no telhado, formado por tijolo moldado para beiral, em forma de peito de pomba, assente com argamassa de cimento M-5 e remate de telhas com betão simples C20/25 (X0(P); D12; S2; Cl 1,0).
Inclui: Marcação na laje dos elementos componentes do beiral. Colocação dos tijolos cerâmicos. Betonagem, espalhamento e nivelamento do betão.
Critério de medição de projecto: Comprimento da borda da vertente, medida pela sua face exterior, segundo documentação gráfica de Projecto.
Critério de medição de obra: Medir-se-á, pelo seu maior desenvolvimento linear, o comprimento realmente executado segundo especificações de Projecto.

| Código | Un | Descrição | Rendimento | Preço | Importância |
|---|---|---|---|---|---|
| mt05mpa011a | Ud | Tijolo cerâmico face à vista maciço prensado, peito de pomba, vermelho, 24x12x5 cm, segundo NP EN 771-1. (material) | 18.000 | 0.63 | 11.34 |
| mt10hmf020ea | m³ | Betão simples C20/25 (X0(P); D12; S2; Cl 1,0), fabricado em central, segundo NP EN 206-1. (material) | 0.010 | 96.54 | 0.97 |
| mt09mor010c | m³ | Argamassa de cimento CEM II/B-L 32,5 N tipo M-5, confeccionada em obra com 230 kg/m³ de cimento e uma proporção em volume 1/6. (material) | 0.020 | 115.30 | 2.31 |
| op00amo010 |  | Rebarbadora. | 1.000 | 0.00 | 0.00 |
| au00auh040 |  | Vibrador de betão, eléctrico. | 1.000 | 0.00 | 0.00 |
| mo019 | h | Oficial de 1ª construção. (mão de obra) | 0.606 | 16.85 | 10.21 |
| mo075 | h | Ajudante de construção. (mão de obra) | 0.606 | 16.45 | 9.97 |
| % | % | Custos directos complementares | 2 % | 34.80 | 0.70 |
|  |  | Custos directos |  |  | 35.50 |
