# Beiral decorativo formado por três fiadas de tijolo maciço

- Propriedade do ficheiro: CYPE INGENIEROS, S.A.
- Formato: FIEBDC-3/2002
- Moeda: EUR
- Custos indirectos: 3.00 %
- Despesas gerais: 13.00 %
- Lucro: 6.00 %
- IVA: 16.00 %

## Q Coberturas

### QR Remates

#### QRA Beirais

**QRA010** m Beiral decorativo formado por três fiadas de tijolo maciço.
Formação de beiral decorativo no telhado, formado por três fiadas de tijolo maciço, assente com argamassa de cimento M-5, emboço com argamassa de cimento M-15 e remate de telhas.
Inclui: Todas. Marcação na laje dos elementos componentes do beiral. Colocação dos tijolos cerâmicos. Emboço.
Critério de medição de projecto: Comprimento da borda da vertente, medida pela sua face exterior, segundo documentação gráfica de Projecto.
Critério de medição de obra: Medir-se-á, pelo seu maior desenvolvimento linear, o comprimento realmente executado segundo especificações de Projecto.

| Código | Un | Descrição | Rendimento | Preço | Importância |
|---|---|---|---|---|---|
| mt05mmq010b | Ud | Tijolo cerâmico face à vista maciço de elaboração mecânica, vermelho, 25x12x5 cm, segundo NP EN 771-1. (material) | 22.000 | 0.28 | 6.16 |
| mt09mor010c | m³ | Argamassa de cimento CEM II/B-L 32,5 N tipo M-5, confeccionada em obra com 230 kg/m³ de cimento e uma proporção em volume 1/6. (material) | 0.010 | 115.30 | 1.15 |
| mt09mor010f | m³ | Argamassa de cimento CEM II/B-L 32,5 N tipo M-15, confeccionada em obra com 400 kg/m³ de cimento e uma proporção em volume 1/3. (material) | 0.010 | 149.30 | 1.49 |
| op00amo010 |  | Rebarbadora. | 1.000 | 0.00 | 0.00 |
| mo018 | h | Oficial de 1ª construção. (mão de obra) | 0.707 | 16.08 | 11.37 |
| mo072 | h | Ajudante de construção. (mão de obra) | 0.707 | 15.62 | 11.04 |
| % | % | Custos directos complementares | 2 % | 31.21 | 0.62 |
|  |  | Custos directos |  |  | 31.83 |
