# Cobertura inclinada de painel sandwich lacado+isolante+galvanizado, de 30 mm de espessura, com uma pendente maior que 10%

- Propriedade do ficheiro: CYPE INGENIEROS, S.A.
- Formato: FIEBDC-3/2002
- Moeda: EUR
- Custos indirectos: 3.00 %
- Despesas gerais: 13.00 %
- Lucro: 6.00 %
- IVA: 16.00 %

## Q Coberturas

### QT Inclinadas

#### QTA Chapas de aço

**QTA010** m² Cobertura inclinada de painel sandwich lacado+isolante+galvanizado, de 30 mm de espessura, com uma pendente maior que 10%.
Fornecimento e montagem do cobrimento de vertentes de coberturas inclinadas, com uma pendente maior que 10%, através de painel sandwich lacado+isolante+galvanizado, de 30 mm de espessura, enformado com dupla chapa de aço e perfil nervurado, lacado no exterior e galvanizado no interior, com enchimento intermédio de espuma de poliuretano de 40 kg/m³ de densidade, fixado mecanicamente a qualquer tipo de madre estrutural (não incluída neste preço). Incluindo p/p de cortes, sobreposições, parafusos e elementos de fixação, acessórios, juntas, remates perimetrais e outras peças de remate para o tratamento de pontos singulares.
Inclui: Todas. Marcação dos painéis por vertente. Corte, preparação e colocação dos painéis. Execução de juntas e perímetro. Fixação mecânica dos painéis. Tratamento do pontos singulares com peças de remate.
Critério de medição de projecto: Superfície medida em verdadeira magnitude, segundo documentação gráfica de Projecto.
Critério de medição de obra: Medir-se-á, em verdadeira magnitude, a superfície realmente executada segundo especificações de Projecto.

| Código | Un | Descrição | Rendimento | Preço | Importância |
|---|---|---|---|---|---|
| mt13dcg010a | m² | Painel sandwich (lacado+isolante+galvanizado), espessura total 30 mm. (material) | 1.100 | 25.90 | 28.49 |
| mt13ccg020h | m² | Remate lateral de aço galvanizado, espessura 0,8 mm, desenvolvimento 250 mm. (material) | 0.300 | 3.78 | 1.13 |
| mt13ccg020k | m² | Remate lateral de aço galvanizado, espessura 0,8 mm, desenvolvimento 500 mm. (material) | 0.200 | 5.20 | 1.04 |
| mt13ccg020l | m² | Remate lateral de aço galvanizado, espessura 0,8 mm, desenvolvimento 750 mm. (material) | 0.150 | 7.09 | 1.06 |
| mt13ccg030d | Ud | Parafuso auto-roscante de 6,5x70 mm de aço inoxidável, com anilha. (material) | 3.000 | 0.50 | 1.50 |
| op00ciz010 |  | Tesoura. | 1.000 | 0.00 | 0.00 |
| op00roe010 |  | Roedora. | 1.000 | 0.00 | 0.00 |
| mo046 | h | Oficial de 1ª montador de painéis metálicos. (mão de obra) | 0.202 | 16.08 | 3.25 |
| mo089 | h | Ajudante de montador de painéis metálicos. (mão de obra) | 0.202 | 15.62 | 3.16 |
| % | % | Custos directos complementares | 2 % | 39.63 | 0.79 |
|  |  | Custos directos |  |  | 40.42 |
