# Painéis formados por placa ondulada de fibrocimento sem amianto

- Propriedade do ficheiro: CYPE INGENIEROS, S.A.
- Formato: FIEBDC-3/2002
- Moeda: EUR
- Custos indirectos: 3.00 %
- IVA: 23.00 %

## Q Coberturas

### QU Componentes de coberturas inclinadas

#### QUT De telhas cerâmicas

**QUT011** m² Painéis formados por placa ondulada de fibrocimento sem amianto, cor argila, na face exterior, núcleo isolante de espuma de poliuretano e acabamento interior superficial de alumínio estampado como barreira anti-vapor; de 2500 mm de comprimento, 1100 mm de largura e 54 mm de espessura, colocados com uma sobreposição transversal de 15 cm e fixados mecanicamente ao suporte, para montagem de revestimento de telha lusa cerâmica, em cobertura inclinada, com uma pendente maior que 15%.
Painéis formados por placa ondulada de fibrocimento sem amianto, cor argila, na face exterior, núcleo isolante de espuma de poliuretano e acabamento interior superficial de alumínio estampado como barreira anti-vapor; de 2500 mm de comprimento, 1100 mm de largura e 54 mm de espessura, colocados com uma sobreposição transversal de 15 cm e fixados mecanicamente ao suporte, para montagem de revestimento de telha lusa cerâmica, em cobertura inclinada, com uma pendente maior que 15%. Inclusive acessórios de fixação dos painéis.
Inclui: Marcação. Corte dos painéis. Fixação dos painéis. Vedação de juntas.
Critério de medição de projecto: Superfície da vertente medida em verdadeira magnitude, segundo documentação gráfica de Projecto.
Critério de medição de obra: Medir-se-á, em verdadeira magnitude, a superfície realmente executada segundo especificações de Projecto.
Critérios considerados na determinação do preço da unidade de obra: O preço não inclui o revestimento de cobertura de telhas.

| Código | Un | Descrição | Rendimento | Preço | Importância |
|---|---|---|---|---|---|
| mt13eur015da | Ud | Painel formado por placa ondulada de fibrocimento sem amianto, cor argila, na face exterior, núcleo isolante de espuma de poliuretano e acabamento interior superficial de alumínio estampado como barreira anti-vapor; de 2500 mm de comprimento, 1100 mm de largura e 54 mm de espessura. Segundo EN 494. (material) | 0.426 | 80.03 | 34.09 |
| mt13eur100a | Ud | Kit de acessórios de fixação, para placas onduladas de fibrocimento sem amianto. (material) | 1.000 | 9.70 | 9.70 |
| mo051 | h | Oficial de 1ª montador de painéis metálicos. (mão de obra) | 0.159 | 17.77 | 2.83 |
| mo098 | h | Ajudante de montador de painéis metálicos. (mão de obra) | 0.159 | 16.81 | 2.67 |
| % | % | Custos directos complementares | 2 % | 49.29 | 0.99 |
|  |  | Custos directos |  |  | 50.28 |
