# Revestimento de paramentos interiores e exteriores com emboço directa de argamassa industrial para estuque

- Propriedade do ficheiro: CYPE INGENIEROS, S.A.
- Formato: FIEBDC-3/2002
- Moeda: EUR
- Custos indirectos: 3.00 %
- IVA: 23.00 %

## R Revestimentos

### RB Argamassas industriais para reboco e estuque

#### RBB Camadas base

**RBB020** m² Revestimento de paramentos interiores e exteriores com emboço directa de argamassa industrial para estuque, tipo GP CSIV W0, segundo EN 998-1, cor cinzento, para a realização da camada base em revestimentos contínuos bicamada, acabamento rugoso, espessura 15 mm, aplicado manualmente, armada e reforçada com malha anti-álcalis nas mudanças de material e nas testas de laje.
Execução em fachadas e paramentos interiores, de camada base de 15 mm de espessura, para revestimentos contínuos bicamada, com emboço de argamassa industrial para estuque, tipo GP CSIV W0, segundo EN 998-1, cor cinzento, composta por cimento de alta resistência, inertes seleccionados e outros aditivos, acabamento rugoso, impermeável à água da chuva. Aplicada manualmente sobre uma superfície de tijolo cerâmico, tijolo ou bloco de betão ou bloco de termoargila. Inclusive p/p de preparação da superfície suporte, colocação de malha de fibra de vidro, anti-álcalis, de 10x10 mm de vão de malha, de 750 a 900 microns de espessura e de 200 a 250 g/m² de massa superficial, com 25 kp/cm² de resistência à tracção para reforço de encontros entre materiais diferentes e nas testas de laje, num 20% da superfície do paramento, formação de juntas, cantos, mestras, arestas, reentrâncias, ombreiras e lintéis e remates nos encontros com paramentos, revestimentos ou outros elementos assentes na sua superfície.
Inclui: Preparação da superfície suporte. Disposição dos panos de trabalho. Preparação da argamassa. Aplicação da argamassa. Realização de juntas e pontos singulares. Acabamento superficial. Cura da argamassa.
Critério de medição de projecto: Superfície medida segundo documentação gráfica de Projecto, sem deduzir aberturas menores que 4 m² e descontando, nas aberturas de superfície maior de 4 m², o excesso sobre 4 m².
Critério de medição de obra: Medir-se-á a superfície realmente executada segundo especificações de Projecto, descontando, nas aberturas de superfície maior de 4 m², o excesso sobre 4 m².

| Código | Un | Descrição | Rendimento | Preço | Importância |
|---|---|---|---|---|---|
| mt28mon210o | kg | Argamassa industrial para estuque, tipo GP CSIV W0, segundo EN 998-1, cor cinzento, composta por cimento de alta resistência, inertes seleccionados e outros aditivos, fornecida em sacos. (material) | 27.000 | 0.14 | 3.78 |
| mt28mon040a | m² | Malha de fibra de vidro, anti-álcalis, de 10x10 mm de vão de malha, de 750 a 900 microns de espessura e de 200 a 250 g/m² de massa superficial, com 25 kp/cm² de resistência à tracção, para armar argamassas. (material) | 0.210 | 2.41 | 0.51 |
| op00tal020 |  | Berbequim com misturador. | 1.000 | 0.00 | 0.00 |
| mo039 | h | Oficial de 1ª rebocador. (mão de obra) | 0.263 | 17.19 | 4.52 |
| mo111 | h | Operário especializado rebocador. (mão de obra) | 0.152 | 16.96 | 2.58 |
| % | % | Custos directos complementares | 2 % | 11.39 | 0.23 |
|  |  | Custos directos |  |  | 11.62 |
