# Camada final de argamassa natural de argila sem aditivos sobre camada base, em paramento interior

- Propriedade do ficheiro: CYPE INGENIEROS, S.A.
- Formato: FIEBDC-3/2002
- Moeda: EUR
- Custos indirectos: 3.00 %
- IVA: 23.00 %

## R Revestimentos

### RB Argamassas industriais para rebocos

#### RBC Argamassas de argila

**RBC020** m² Camada final de argamassa natural de argila sem aditivos sobre camada base, em paramento interior.
Camada final de argamassa natural de argila sem aditivos, de 2 mm de espessura, com acabamento liso, aplicada manualmente, sobre camada base de argamassa natural de argila sem aditivos, em paramento interior vertical, até 3 m de altura; consolidação da superfície com impregnação incolor consolidante, à base de silicato de potássio.
Critérios considerados na determinação do preço da unidade de obra: O preço inclui a protecção dos elementos da envolvente que possam ser afectados durante os trabalhos e a resolução de pontos singulares, mas não inclui a camada base de argamassa.
Inclui: Disposição dos panos de trabalho. Preparação da argamassa. Aplicação da argamassa. Realização de juntas e pontos singulares. Execução do acabamento. Aplicação de duas demãos de impregnação incolor consolidante.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt28mca020a | kg | Argamassa natural de argila sem aditivos, composta por inertes seleccionados com granulometria até 2 mm de diâmetro, densidade 1820 kg/m³, fornecida em sacos. (material) | 2.800 | 1.65 | 4.62 |
| mt08aaa010a | m³ | Água. (material) | 0.005 | 1.50 | 0.01 |
| mt28mca030a | l | Impregnação incolor consolidante, à base de silicato de potássio, impermeável à água da chuva, permeável ao vapor de água, para aplicação sobre camada final de argamassa natural de argila sem aditivos. (material) | 0.250 | 3.80 | 0.95 |
| op00tal020 |  | Berbequim com misturador. | 1.000 | 0.00 | 0.00 |
| mo039 | h | Oficial de 1ª rebocador. (mão de obra) | 0.270 | 22.68 | 6.12 |
| mo111 | h | Operário especializado rebocador. (mão de obra) | 0.270 | 22.36 | 6.04 |
| % | % | Custos directos complementares | 2 % | 17.74 | 0.35 |
|  |  | Custos directos |  |  | 18.09 |
