# Revestimento contínuo de paramentos com microcimento

- Propriedade do ficheiro: CYPE INGENIEROS, S.A.
- Formato: FIEBDC-3/2002
- Moeda: EUR
- Custos indirectos: 3.00 %
- IVA: 23.00 %

## R Revestimentos

### RB Argamassas industriais para rebocos

#### RBR Argamassas de microcimento

**RBR020** m² Revestimento contínuo de paramentos com microcimento, de 3 mm de espessura, realizado sobre superfície não absorvente, com o sistema Microfino PP WT "TOPCIMENT", através da aplicação sucessiva de: camada de primário tapa-poros e ponte de aderência Primacem PLUS "TOPCIMENT", malha de fibra de vidro Builtex "TOPCIMENT", duas camadas de microcimento base em pó Microbase "TOPCIMENT", duas camadas de microcimento fino em pó Microfino "TOPCIMENT", pigmento Arcocem PLUS "TOPCIMENT", cor Negro e acabamento através de primário tapa-poros Presealer "TOPCIMENT" e duas camadas de vedante Topsealer WT "TOPCIMENT", acabamento brilho.
Execução de revestimento contínuo de paramentos com microcimento, de 3 mm de espessura, realizado sobre superfície não absorvente, com o sistema Microfino PP WT "TOPCIMENT", através da aplicação sucessiva de: camada de primário tapa-poros e ponte de aderência Primacem PLUS "TOPCIMENT", malha de fibra de vidro Builtex "TOPCIMENT", duas camadas de microcimento base em pó Microbase "TOPCIMENT", composto de aglomerantes hidráulicos, inertes seleccionados, resinas sintéticas e aditivos específicos, duas camadas de microcimento fino em pó Microfino "TOPCIMENT", composto de aglomerantes hidráulicos, inertes seleccionados, resinas sintéticas e aditivos específicos, pigmento Arcocem PLUS "TOPCIMENT", cor Negro na massa da segunda camada de microcimento base e nas duas camadas de microcimento fino e acabamento através de primário tapa-poros Presealer "TOPCIMENT" e duas camadas de vedante Topsealer WT "TOPCIMENT", acabamento brilho, composto por uma dispersão polimérica de poliuretano e um catalizador alifático.
Inclui: Limpeza da superfície suporte. Implantação das juntas de dilatação e panos de trabalho. Aplicação da camada de primário. Colocação da malha. Aplicação de duas camadas de microcimento base. Lixar as pequenas aderências e imperfeições. Aplicação de duas camadas de microcimento decorativo. Aplicação da camada de vedante. Limpeza final da superfície acabada.
Critério de medição de projecto: Superfície medida segundo documentação gráfica de Projecto, sem deduzir aberturas menores que 4 m² e descontando, nas aberturas de superfície maior de 4 m², o excesso sobre 4 m².
Critério de medição de obra: Medir-se-á a superfície realmente executada segundo especificações de Projecto, descontando, nas aberturas de superfície maior de 4 m², o excesso sobre 4 m².
Critérios considerados na determinação do preço da unidade de obra: O preço não inclui a superfície suporte.

| Código | Un | Descrição | Rendimento | Preço | Importância |
|---|---|---|---|---|---|
| mt28mce010b | l | Primário tapa-poros e ponte de aderência Primacem PLUS "TOPCIMENT", aplicado para regularizar a porosidade e melhorar a aderência dos suportes não absorventes, composto de resina acrílica em dispersão aquosa e aditivos específicos. (material) | 0.090 | 10.05 | 0.90 |
| mt28mce020a | m² | Malha de fibra de vidro Builtex "TOPCIMENT", plana e flexível, de 1x50 m. (material) | 1.000 | 1.50 | 1.50 |
| mt28mce060a | m³ | Resina acrílica líquida Acricem "TOPCIMENT", para a preparacção de argamassas de microcimento de dois componentes. (material) | 0.825 | 7.00 | 5.78 |
| mt28mce030a | kg | Microcimento base em pó Microbase "TOPCIMENT", composto de aglomerantes hidráulicos, inertes seleccionados, resinas sintéticas e aditivos específicos, com uma densidade em pó de 1175 kg/m³. (material) | 2.000 | 2.45 | 4.90 |
| mt28mce030c | kg | Microcimento fino em pó Microfino "TOPCIMENT", composto de aglomerantes hidráulicos, inertes seleccionados, resinas sintéticas e aditivos específicos, com uma densidade em pó de 1175 kg/m³. (material) | 0.500 | 3.50 | 1.75 |
| mt28mce040a | Ud | Dose de pigmento Arcocem PLUS "TOPCIMENT", cor Negro, para 20 kg de produto. (material) | 1.500 | 1.35 | 2.03 |
| mt28mce010c | l | Primário tapa-poros Presealer "TOPCIMENT", aplicado para regularizar a porosidade, composto de resina acrílica em dispersão aquosa e aditivos específicos. (material) | 0.120 | 22.50 | 2.70 |
| mt28mce050a | l | Vedante Topsealer WT "TOPCIMENT", acabamento brilho, composto por uma dispersão polimérica de poliuretano e um catalizador alifático. (material) | 0.150 | 29.17 | 4.38 |
| op00tal020 |  | Berbequim com misturador. | 1.000 | 0.00 | 0.00 |
| mo020 | h | Oficial de 1ª construção. (mão de obra) | 1.264 | 18.48 | 23.36 |
| mo113 | h | Operário não qualificado construção. (mão de obra) | 0.708 | 17.39 | 12.31 |
| % | % | Custos directos complementares | 2 % | 59.61 | 1.19 |
|  |  | Custos directos |  |  | 60.80 |
