# Revestimento com placa de grés porcelânico de grande formato STON-KER de "BUTECH"

- Propriedade do ficheiro: CYPE INGENIEROS, S.A.
- Formato: FIEBDC-3/2002
- Moeda: EUR
- Custos indirectos: 3.00 %
- IVA: 23.00 %

## R Revestimentos

### RC Descontínuos

#### RCG Cerâmicos

**RCG030** m² Revestimento com placa de grés porcelânico de grande formato STON-KER de "BUTECH", "PORCELANOSA GRUPO", série Block, acabamento Abete Bianco, de 10,9x66x1 cm, colocada através do sistema FP de "BUTECH".
Revestimento com placa de grés porcelânico de grande formato STON-KER de "BUTECH", "PORCELANOSA GRUPO", série Block, acabamento Abete Bianco, de 10,9x66x1 cm, colocadas através do sistema FP de "BUTECH", com juntas de 5 mm de largura, sobre suporte emboço com argamassa de cimento, confeccionada em obra, dosificação 1:6 aditivado com Unicem, assentes com cimento cola melhorado, C2 TE, com deslizamento reduzido e tempo de colocação ampliado, Fr-one Gris "BUTECH" aditivado com Unilax, e enchimento de juntas com argamassa de juntas cimentícia Colorstuk Rapid, "BUTECH", tipo CG2, segundo EN 13888. Inclusive grampo à vista e formação de juntas de dilatação de 8 mm vedadas com vedante monocomponente com base de poliuretano P-404 branco de "BUTECH".
Inclui: Marcação dos eixos verticais e horizontais das juntas. Preparação dos elementos de fixação. Regularização e aprumo do revestimento cerâmico. Fixação definitiva do revestimento. Formação de juntas de movimento. Enchimento de juntas dos ladrilhos. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt12pcb020aej1 | m² | Placa de grés porcelânico de grande formato STON-KER de "BUTECH", "PORCELANOSA GRUPO", série Block, acabamento Abete Bianco, de 10,9x66x1 cm. (material) | 1.000 | 53.85 | 53.85 |
| mt08aaa010a | m³ | Água. (material) | 0.006 | 1.50 | 0.01 |
| mt01arg005a | t | Areia de pedreira, para argamassa preparada em obra. (material) | 0.033 | 18.00 | 0.59 |
| mt08cem011a | kg | Cimento Portland CEM II/B-L 32,5 R, cor cinzento, em sacos, segundo NP EN 197-1. (material) | 5.000 | 0.10 | 0.50 |
| mt09mcb030d | kg | Aditivo de resina sintética em dispersão aquosa Unicem, "BUTECH", para melhorar as prestações mecânicas de rebocos de argamassas de cimento ou como ponte de aderência entre camadas de argamassa. (material) | 0.680 | 3.53 | 2.40 |
| mt09mcb010e | kg | Cimento cola melhorado, C2 TE, com deslizamento reduzido e tempo de colocação ampliado, segundo NP EN 12004, Fr-one Gris "BUTECH", para fachadas cerâmicas, à base de cimentos de alta resistência, inertes seleccionados e alto conteúdo de resinas sintéticas. (material) | 5.000 | 0.92 | 4.60 |
| mt09mcb030b | kg | Aditivo de látex Unilax, "BUTECH", para misturar com cimento cola. (material) | 1.500 | 5.49 | 8.24 |
| mt12pcb110c | Ud | Grampos de ancoragem para fixação à vista "BUTECH", de aço inoxidável AISI 304, para fixação do revestimento exterior de fachada. (material) | 2.000 | 1.39 | 2.78 |
| mt09mcb020l | kg | Argamassa de juntas cimentosa de presa e endurecimento rápido Colorstuk rapid "BUTECH", tipo CG2, segundo EN 13888, cor Manhattan, para juntas de 2 a 15 mm, à base de aglomerantes hidráulicos específicos, inertes seleccionados e aditivos especiais, para todo tipo de peças cerâmicas e pedras naturais. (material) | 0.350 | 2.38 | 0.83 |
| mt15sjb010g | Ud | Cartucho de 310 ml de massa de poliuretano monocomponente P-404 "BUTECH", cor branco, para a selagem de juntas de movimento. (material) | 0.206 | 6.84 | 1.41 |
| mq06hor010 | h | Betoneira. (equipamento) | 0.014 | 1.68 | 0.02 |
| op00sie030 |  | Serra de disco de diamante, para mesa de trabalho, de corte húmido. | 1.000 | 0.00 | 0.00 |
| mo014 | h | Oficial de 1ª montador de revestimentos cerâmicos. (mão de obra) | 1.000 | 19.38 | 19.38 |
| mo081 | h | Ajudante de montador de revestimentos cerâmicos. (mão de obra) | 1.160 | 18.40 | 21.34 |
| % | % | Custos directos complementares | 2 % | 115.95 | 2.32 |
|  |  | Custos directos |  |  | 118.27 |
