# Revestimento mural com chapa de alumínio

- Propriedade do ficheiro: CYPE INGENIEROS, S.A.
- Formato: FIEBDC-3/2002
- Moeda: EUR
- Custos indirectos: 3.00 %
- IVA: 23.00 %

## R Revestimentos

### RD Decorativos

#### RDE Metálicos

**RDE020** m² Revestimento mural com chapa de alumínio.
Revestimento decorativo de paramentos interiores com placa de alumínio anodizado cor bronze, de 2 mm de espessura, trabalhada em oficina, fixação com parafusos de aço galvanizado a uma estrutura metálica de perfis de prancha de aço galvanizado, de 85 mm de largura, ancorada ao paramento vertical cada 600 mm, com ancoragens mecânicas com bucha de nylon e parafuso de aço galvanizado, de cabeça escareada.
Inclui: Limpeza e preparação da superfície suporte. Marcação. Fixação dos perfis sobre o paramento. Corte e preparação do revestimento. Colocação e fixação do revestimento. Tratamento de encontros e pontos singulares.
Critério de medição de projecto: Superfície medida segundo documentação gráfica de Projecto, descontando as aberturas de superfície maior de 2 m².
Critério de medição de obra: Medir-se-á a superfície realmente executada segundo especificações de Projecto, descontando as aberturas de superfície maior de 2 m².

| Código | Un | Descrição | Rendimento | Preço | Importância |
|---|---|---|---|---|---|
| mt29pme030a | m | Perfil de prancha de aço galvanizado, de 85 mm de largura. (material) | 1.660 | 0.99 | 1.64 |
| mt26aaa033a | Ud | Ancoragem mecânica com bucha de nylon e parafuso de aço galvanizado, de cabeça escareada. (material) | 12.000 | 0.29 | 3.48 |
| mt29pme020lb | m² | Placa de alumínio anodizado cor bronze, de 2 mm de espessura, trabalhada em oficina, para revestimento de paramentos verticais interiores. (material) | 1.050 | 32.35 | 33.97 |
| mt29pme040a | Ud | Parafuso de aço galvanizado. (material) | 9.330 | 0.02 | 0.19 |
| mo018 | h | Oficial de 1ª serralheiro. (mão de obra) | 0.300 | 20.42 | 6.13 |
| mo059 | h | Ajudante de serralheiro. (mão de obra) | 0.300 | 19.73 | 5.92 |
| % | % | Custos directos complementares | 2 % | 51.33 | 1.03 |
|  |  | Custos directos |  |  | 52.36 |
