# Revestimento com tabuleiro aglomerado de partículas de 10 mm de espessura

- Propriedade do ficheiro: CYPE INGENIEROS, S.A.
- Formato: FIEBDC-3/2002
- Moeda: EUR
- Custos indirectos: 0.03 %
- IVA: 23.00 %

## R Revestimentos

### RD Decorativos

#### RDM Madeiras

**RDM010** m² Revestimento com tabuleiro aglomerado de partículas de 10 mm de espessura, revestido numa das suas faces com madeira de carvalho, cravado a ripas de madeira de pinho de 5x5 cm aparafusadas ao paramento vertical.
Fornecimento e colocação de revestimento decorativo de paramentos interiores através de tabuleiro aglomerado de partículas de 10 mm de espessura, revestido numa das suas faces com uma chapa fina de madeira de carvalho, envernizada em fábrica, com junta macho-fêmea, cravado sobre travejamento de ripas de madeira de 5x5 cm, dispostas cada 40 cm, aparafusadas sobre a superfície regularizada de paramentos verticais interiores. Incluindo p/p de preparação e limpeza da superfície, formação de encontros, cortes do material e remates perimetrais.
Inclui: Preparação e limpeza da superfície a revestir. Marcação da disposição de juntas, aberturas e encontros. Implantação das ripas do travejamento. Corte e disposição dos painéis. Colocação sobre o travejamento. Resolução do perímetro de revestimento. Limpeza da superfície.
Critério de medição de projecto: Superfície medida segundo documentação gráfica de Projecto, descontando as aberturas de superfície maior de 2 m².
Critério de medição de obra: Medir-se-á a superfície realmente executada segundo especificações de Projecto, descontando as aberturas de superfície maior de 2 m².

| Código | Un | Descrição | Rendimento | Preço | Importância |
|---|---|---|---|---|---|
| mt18mva010c | m | Ripa de madeira de pinho, com humidade entre 8% e 12%, de 50x50 mm. (material) | 2.000 | 1.98 | 3.96 |
| mt29tma120 | Ud | Parafuso de aço galvanizado, de 80 mm de comprimento, com anilha. (material) | 3.000 | 0.10 | 0.30 |
| mt29tma130 | Ud | Bucha comprida, de plástico, para parede. (material) | 3.000 | 0.02 | 0.06 |
| mt13eag022 | Ud | Prego de aço para fixação de ripa de madeira a suporte de madeira. (material) | 3.000 | 0.04 | 0.12 |
| mt29tma010f | m² | Tabuleiro aglomerado de partículas de 10 mm de espessura, revestido numa das suas faces com uma chapa fina de madeira de carvalho, envernizada em fábrica, com junta macho-fêmea, para revestimento de paramentos verticais interiores. (material) | 1.200 | 30.87 | 37.04 |
| op00cla010 |  | Pregadora. | 1.000 | 0.00 | 0.00 |
| op00cep010 |  | Plainas. | 1.000 | 0.00 | 0.00 |
| mo016 | h | Oficial de 1ª carpinteiro. (mão de obra) | 0.461 | 17.16 | 7.91 |
| mo053 | h | Ajudante de carpinteiro. (mão de obra) | 0.230 | 16.57 | 3.81 |
| % | % | Custos directos complementares | 2 % | 53.20 | 1.06 |
|  |  | Custos directos |  |  | 54.26 |
