# Revestimento decorativo com lâmina homogénea de PVC

- Propriedade do ficheiro: CYPE INGENIEROS, S.A.
- Formato: FIEBDC-3/2002
- Moeda: EUR
- Custos indirectos: 3.00 %
- IVA: 23.00 %

## R Revestimentos

### RD Decorativos

#### RDS Flexíveis

**RDS020** m² Revestimento decorativo com lâmina homogénea de PVC, modelo Walldesign, "DLW FLOORING", de 0,90 mm de espessura, com tratamento de protecção superficial PUR, cor Sahara Beige, fixação com adesivo à base de resina acrílica em dispersão aquosa, sobre a superfície regularizada de paramentos verticais interiores.
Revestimento decorativo com lâmina homogénea de PVC, modelo Walldesign, "DLW FLOORING", de 0,90 mm de espessura, com tratamento de protecção superficial PUR, cor Sahara Beige, fixação com adesivo à base de resina acrílica em dispersão aquosa, sobre a superfície regularizada de paramentos verticais interiores.
Inclui: Preparação e limpeza da superfície a revestir. Marcação da disposição de juntas, aberturas e encontros. Corte e preparação do revestimento. Aplicação da cola. Colocação e fixação do revestimento. Limpeza da cola em excesso e passagem do rolo para tratamento das juntas. Resolução do perímetro de revestimento. Limpeza da superfície.
Critério de medição de projecto: Superfície medida segundo documentação gráfica de Projecto, descontando as aberturas de superfície maior de 2 m².
Critério de medição de obra: Medir-se-á a superfície realmente executada segundo especificações de Projecto, descontando as aberturas de superfície maior de 2 m².

| Código | Un | Descrição | Rendimento | Preço | Importância |
|---|---|---|---|---|---|
| mt29cam010 | kg | Adesivo à base de resina acrílica em dispersão aquosa, para a colagem de revestimentos murais flexíveis. (material) | 0.150 | 4.70 | 0.71 |
| mt18pha080n | m² | Lâmina homogénea de PVC, modelo Walldesign, "DLW FLOORING", de 0,9 mm de espessura, com tratamento de protecção superficial PUR, cor Sahara Beige; fornecida em rolos de 200 cm de largura; peso total: 1600 g/m²; resistência ao fogo B-s2, d0, segundo NP EN 13501-1. (material) | 1.050 | 26.00 | 27.30 |
| mo026 | h | Oficial de 1ª instalador de revestimentos flexíveis. (mão de obra) | 0.131 | 17.19 | 2.25 |
| mo064 | h | Ajudante de instalador de revestimentos flexíveis. (mão de obra) | 0.131 | 16.81 | 2.20 |
| % | % | Custos directos complementares | 2 % | 32.46 | 0.65 |
|  |  | Custos directos |  |  | 33.11 |
