# Pintura com tinta plástica sobre paramento exterior

- Propriedade do ficheiro: CYPE INGENIEROS, S.A.
- Formato: FIEBDC-3/2002
- Moeda: EUR
- Custos indirectos: 3.00 %
- IVA: 23.00 %

## R Revestimentos

### RF Pinturas em paramentos exteriores

#### RFP Tintas plásticas

**RFP010** m² Pintura com tinta plástica sobre paramento exterior.
Aplicação manual de duas demãos de tinta plástica, cor branca, acabamento mate, textura lisa, a primeira demão diluída com 15 a 20% de água e a seguinte diluída com 5 a 10% de água ou não diluída, (rendimento: 0,1 l/m² cada demão); aplicação prévia de uma demão de primário acrílico, regulador da absorção, sobre paramento exterior de argamassa de cimento.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pfs100cf | l | Primário acrílico, regulador da absorção à base de copolímeros acrílicos, cor branca, com um conteúdo de compostos orgânicos voláteis (COV) < 5 g/l, para aplicar com trincha, rolo ou pistola. (material) | 0.096 | 8.49 | 0.82 |
| mt27pii020kI | l | Tinta para exterior, à base de polímeros acrílicos em emulsão aquosa, cor branca, acabamento mate, textura lisa, impermeabilizante e transpirável, com um conteúdo de compostos orgânicos voláteis (COV) < 5 g/l, com Rótulo Ecológico da União Europeia (REUE); para aplicar com trincha, rolo ou pistola, segundo NP EN 1504-2. (material) | 0.200 | 12.66 | 2.53 |
| op00tal020 |  | Berbequim com misturador. | 1.000 | 0.00 | 0.00 |
| mo038 | h | Oficial de 1ª pintor. (mão de obra) | 0.155 | 24.63 | 3.82 |
| mo076 | h | Ajudante de pintor. (mão de obra) | 0.155 | 24.04 | 3.73 |
| % | % | Custos directos complementares | 2 % | 10.90 | 0.22 |
|  |  | Custos directos |  |  | 11.12 |
