# Pintura com tinta plástica termo-isolante sobre paramento exterior

- Propriedade do ficheiro: CYPE INGENIEROS, S.A.
- Formato: FIEBDC-3/2002
- Moeda: EUR
- Custos indirectos: 3.00 %
- IVA: 23.00 %

## R Revestimentos

### RF Pinturas em paramentos exteriores

#### RFP Tintas plásticas

**RFP020** m² Pintura com tinta plástica termo-isolante sobre paramento exterior.
Aplicação manual de duas demãos de tinta plástica termo-isolante, cor branca, acabamento mate, textura lisa, diluídas com 15% de água, (rendimento: 0,29 l/m² cada demão); aplicação prévia de uma demão de primário acrílico regulador da absorção, sobre paramento exterior de argamassa.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pfs010b | l | Primário acrílico, regulador da absorção, permeável ao vapor de água e resistente aos álcalis, para aplicar com trincha, rolo ou pistola. (material) | 0.058 | 10.97 | 0.64 |
| mt27pii050r | l | Pintura termo-isolante para exterior, à base de resinas acrílicas, cor branca, acabamento mate, textura lisa, permeável ao vapor de água e resistente aos álcalis, condutibilidade térmica 0,0406 W/(m°C) e com um conteúdo de compostos orgânicos voláteis (COV) < 5 g/l; para aplicar com trincha, rolo ou pistola, segundo NP EN 1504-2. (material) | 0.580 | 16.19 | 9.39 |
| op00tal020 |  | Berbequim com misturador. | 1.000 | 0.00 | 0.00 |
| mo038 | h | Oficial de 1ª pintor. (mão de obra) | 0.170 | 20.15 | 3.43 |
| mo076 | h | Ajudante de pintor. (mão de obra) | 0.170 | 19.67 | 3.34 |
| % | % | Custos directos complementares | 2 % | 16.80 | 0.34 |
|  |  | Custos directos |  |  | 17.14 |
