# Soleira seca "KNAUF"

- Propriedade do ficheiro: CYPE INGENIEROS, S.A.
- Formato: FIEBDC-3/2002
- Moeda: EUR
- Custos indirectos: 3.00 %
- IVA: 23.00 %

## R Revestimentos

### RS Pavimentos

#### RSB Bases de pavimento

**RSB040** m² Soleira seca "KNAUF".
Soleira seca. Sistema F126.es Elemento Simple "KNAUF" Brío, constituído por: PLACAS: placas de gesso laminado reforçado com fibras Brío "KNAUF", de 18 mm de espessura. Com os bordos macho-fêmea. Inclusive banda perimetral Brio "KNAUF" de lã de rocha para a resolução de encontros com paramentos, cola Brío "KNAUF", para a vedação de juntas entre placas e parafusos para a fixação das placas.
Critérios considerados na determinação do preço da unidade de obra: O preço não inclui a superfície suporte.
Inclui: Colocação da fita perimetral. Colocação das placas.
Critério de medição de projecto: Superfície medida segundo documentação gráfica de Projecto.
Critério de medição de obra: Medir-se-á a superfície realmente executada segundo especificações de Projecto, sem deduzir a superfície ocupada pelos pilares situados dentro do seu perímetro.

| Código | Un | Descrição | Rendimento | Preço | Importância |
|---|---|---|---|---|---|
| mt12psk040c | m | Fita perimetral Brio "KNAUF" de lã de rocha de 12 mm de espessura, 100 mm de largura e 1200 mm de comprimento. (material) | 1.000 | 7.95 | 7.95 |
| mt12psk010a | m² | Placa de gesso laminado reforçado com fibras Brío "KNAUF", de 18 mm de espessura, com os bordos macho-fêmea, segundo EN 15283-2; condutibilidade térmica 0,3 W/(m°C) e Euroclasse A1 de reacção ao fogo, segundo NP EN 13501-1. (material) | 1.050 | 29.55 | 31.03 |
| mt12pik030a | kg | Cola Brío "KNAUF". (material) | 0.040 | 20.16 | 0.81 |
| mt12ptk020a | Ud | Parafuso especial Brío "KNAUF" 17 mm. (material) | 11.000 | 0.01 | 0.11 |
| op00ato010 |  | Aparafusadora. | 1.000 | 0.00 | 0.00 |
| op00tal010 |  | Berbequim. | 1.000 | 0.00 | 0.00 |
| op00sie010 |  | Serra tico-tico. | 1.000 | 0.00 | 0.00 |
| mo053 | h | Oficial de 1ª montador de pré-fabricados interiores. (mão de obra) | 0.250 | 25.32 | 6.33 |
| mo100 | h | Ajudante de montador de pré-fabricados interiores. (mão de obra) | 0.100 | 24.04 | 2.40 |
| % | % | Custos directos complementares | 2 % | 48.63 | 0.97 |
|  |  | Custos directos |  |  | 49.60 |
