# Pavimento técnico contínuo de placas de gesso com fibra

- Propriedade do ficheiro: CYPE INGENIEROS, S.A.
- Formato: FIEBDC-3/2002
- Moeda: EUR
- Custos indirectos: 3.00 %
- IVA: 23.00 %

## R Revestimentos

### RS Pavimentos

#### RSE Técnicos

**RSE010** m² Pavimento técnico contínuo de placas de gesso com fibra, de 1200x600 mm e 25 mm de espessura, com bordos macho-fêmea, apoiadas sobre pés reguláveis de aço galvanizado, para alturas entre 320 e 395 mm, contraventado através de estrutura adicional de travessas entre os montantes, preparado para assentamento do pavimento (não incluído neste preço).
Fornecimento e colocação de pavimento técnico contínuo formado por placas de gesso com fibra, de 1200x600 mm e 25 mm de espessura, com bordos macho-fêmea, apoiadas sobre pés reguláveis de aço galvanizado, para alturas entre 320 e 395 mm, contraventado através de estrutura adicional de travessas entre os montantes fixas à superfície de apoio com adesivo. Incluindo p/p de aros para registos de inspecção, preparação da superfície de apoio dos pedestais através de aspiração e limpeza de restos de obra, aplicação de primário na superfície base, implantação e fixação dos pedestais ao pavimento com cola colocação de almofadas sobre os pedestais e fixação da rosca que regula a sua altura com cola, contraventamento dos montantes com travessas metálicas de reforço, banda perimetral de lã de rocha para a dessolidarização do perímetro, união das placas através de cola para juntas aplicada na zona da samblagem e aplicação de primário na superfície, para reduzir a absorção e melhorar a aderência. Totalmente montado e preparado para suportar um pavimento (não incluído neste preço).
Inclui: Aplicação de primário na superfície base. Implantação dos eixos dos pedestais e marcação de níveis. Colocação, nivelação e fixação de pedestais. Colocação das travessas de reforço entre montantes. Colocação das placas. Aplicação de primário na superfície de acabamento.
Critério de medição de projecto: Superfície útil, medida segundo documentação gráfica de Projecto. Não foi incrementada a medição por perdas, uma vez que na composição se considerou 5% a mais.
Critério de medição de obra: Medir-se-á a superfície realmente executada segundo especificações de Projecto.

| Código | Un | Descrição | Rendimento | Preço | Importância |
|---|---|---|---|---|---|
| mt12pik040a | kg | Primário para reduzir a absorção e melhorar a aderência. (material) | 0.200 | 7.94 | 1.59 |
| mt12psk040a | m | Fita perimetral de lã de rocha de 12 mm de espessura e 100 mm de largura. (material) | 1.000 | 2.05 | 2.05 |
| mt12psk080a | Ud | Cartucho de 600 cm³ de cola para fixação de pés reguláveis à superfície de apoio. (material) | 0.010 | 5.24 | 0.05 |
| mt12psk060o | Ud | Pé regulável de aço galvanizado, para alturas entre 320 e 395 mm, contraventado através de estrutura adicional de travessas entre os montantes. Inclusive acessórios. (material) | 3.000 | 3.79 | 11.37 |
| mt12psk090a | Ud | Travessa de aço inoxidável, de 600 mm de comprimento, para contraventamento estrutural entre pés reguláveis. (material) | 5.800 | 1.12 | 6.50 |
| mt12psk050d | m² | Placa de gesso com fibra, de 1200x600 mm e 25 mm de espessura, com bordos macho-fêmea, para aplicação em pisos técnicos contínuos; classificação 3/2/A/1, segundo NP EN 12825. (material) | 1.050 | 36.46 | 38.28 |
| mt12psk070a | Ud | Cartucho de 1 kg de cola para juntas. (material) | 0.070 | 136.04 | 9.52 |
| mt12pik040a | kg | Primário para reduzir a absorção e melhorar a aderência. | 0.120 | 7.94 | 0.95 |
| op00ato010 |  | Aparafusadora. | 1.000 | 0.00 | 0.00 |
| op00tal010 |  | Berbequim. | 1.000 | 0.00 | 0.00 |
| op00sie010 |  | Serra tico-tico. | 1.000 | 0.00 | 0.00 |
| op00tro010 |  | Cortadora de disco para bancada. | 1.000 | 0.00 | 0.00 |
| mo011 | h | Oficial de 1ª montador. (mão de obra) | 0.405 | 17.41 | 7.05 |
| mo080 | h | Ajudante de montador. (mão de obra) | 0.405 | 16.45 | 6.66 |
| % | % | Custos directos complementares | 2 % | 84.02 | 1.68 |
|  |  | Custos directos |  |  | 85.70 |
