# Anel de polietileno para suporte de pavimento flutuante

- Propriedade do ficheiro: CYPE INGENIEROS, S.A.
- Formato: FIEBDC-3/2002
- Moeda: EUR
- Custos indirectos: 3.00 %
- IVA: 23.00 %

## R Revestimentos

### RS Pavimentos

#### RSE Técnicos

**RSE210** Ud Anel de polietileno para suporte de pavimento flutuante.
Suporte de pavimento flutuante formado por anel de cofragem de polietileno, de 2 mm de altura e 230 mm de diâmetro, sobre lâmina drenante, para o posterior preenchimento com cimento cola e colocação do pavimento (não incluído neste preço). Inclusive marcação.
Inclui: Marcação. Colocação do suporte.
Critério de medição de projecto: Número de unidades previstas, segundo documentação gráfica de Projecto.
Critério de medição de obra: Medir-se-á o número de unidades realmente executadas segundo especificações de Projecto.

| Código | Un | Descrição | Rendimento | Preço | Importância |
|---|---|---|---|---|---|
| mt18jrs710a | Ud | Suporte de pavimento flutuante formado por anel de cofragem de polietileno, de 2 mm de altura e 230 mm de diâmetro, para encher com cimento cola. (material) | 1.000 | 11.57 | 11.57 |
| mo011 | h | Oficial de 1ª montador. (mão de obra) | 0.100 | 25.32 | 2.53 |
| mo080 | h | Ajudante de montador. (mão de obra) | 0.100 | 24.04 | 2.40 |
| % | % | Custos directos complementares | 2 % | 16.50 | 0.33 |
|  |  | Custos directos |  |  | 16.83 |
