# Tapete têxtil

- Propriedade do ficheiro: CYPE INGENIEROS, S.A.
- Formato: FIEBDC-3/2002
- Moeda: EUR
- Custos indirectos: 3.00 %
- IVA: 23.00 %

## R Revestimentos

### RS Pavimentos

#### RSF Carpetes e tapetes

**RSF013** m² Tapete têxtil.
Tapete de filamentos de vinilo interligados, cor preto, espessura total 14 mm, uso interior e exterior, enrolável, instalado em caixa de pavimento formado por fosso de 14 mm de profundidade (não incluído neste preço). Inclusive preparação da superfície suporte.
Inclui: Preparação da superfície suporte. Colocação do tapete.
Critério de medição de projecto: Superfície medida segundo documentação gráfica de Projecto.
Critério de medição de obra: Medir-se-á a superfície realmente executada segundo especificações de Projecto.

| Código | Un | Descrição | Rendimento | Preço | Importância |
|---|---|---|---|---|---|
| mt18fet010d | m² | Tapete de filamentos de vinilo interligados, cor preto, espessura total 14 mm, uso interior e exterior, enrolável, para instalar em caixa de pavimento formado por fosso de 14 mm de profundidade. (material) | 1.000 | 36.86 | 36.86 |
| mo027 | h | Oficial de 1ª instalador de alcatifas e revestimentos têxteis. (mão de obra) | 0.030 | 24.63 | 0.74 |
| mo065 | h | Ajudante de instalador de alcatifas e revestimentos têxteis. (mão de obra) | 0.030 | 24.04 | 0.72 |
| % | % | Custos directos complementares | 2 % | 38.32 | 0.77 |
|  |  | Custos directos |  |  | 39.09 |
