# Sistema "BUTECH" de pavimento de ladrilhos cerâmicos

- Propriedade do ficheiro: CYPE INGENIEROS, S.A.
- Formato: FIEBDC-3/2002
- Moeda: EUR
- Custos indirectos: 3.00 %
- IVA: 23.00 %

## R Revestimentos

### RS Pavimentos

#### RSG Cerâmicos

**RSG015** m² Sistema "BUTECH" de pavimento de ladrilhos cerâmicos.
Fornecimento e execução de pavimento através do método de colocação em camada fina, de ladrilhos cerâmicos de grés esmaltado, de 25x25 cm, 8 €/m², capacidade de absorção de água 3%<=E<6%, grupo BIIa, segundo NP EN 14411, com resistência ao deslizamento até 15 segundo ENV 12633; aplicados segundo o sistema AIN de "BUTECH", sobre camada de ligante hidráulico de endurecimento rápido Fast-cem, "BUTECH", de 3 cm de espessura, realizada sobre tela acústica multicamada Fonopac "BUTECH" de 2,5 mm de espessura, constituída por uma lâmina de borracha sintética EPDM de 1 kg/m² aderida a uma lâmina de polietileno reticulado de alta densidade de 2 mm de espessura, colocado de forma a que se garanta o isolamento acústico, assentes com cimento cola melhorado, C2 TE, com deslizamento reduzido e tempo de colocação ampliado, Flexitec Gris n "BUTECH", e enchimento das juntas com argamassa de juntas cimentosa Colorstuk 0-4 "BUTECH", tipo CG 2, cor Manhattan, para juntas de até 4 mm. Incluindo limpeza, verificação da superfície de suporte, implantações, cortes, vedação de juntas do isolamento com fita autocolante, formação de juntas perimetrais contínuas, de largura não menor de 5 mm, nos limites com paredes, pilares isolados e elevações de nível e, se for o caso, juntas de fracionamento e juntas estruturais existentes no suporte, eliminação de material restante do enchimento de juntas e limpeza final do pavimento.
Inclui: Limpeza e verificação da superfície suporte. Marcação dos níveis de acabamento. Colocação do isolamento. Aplicação da camada de nivelação. Implantação da disposição das peças e juntas de movimento. Aplicação da cola. Colocação dos ladrilhos com a ponta da colher de pedreiro. Formação de juntas de fracionamento, perimetrais e estruturais. Enchimento das juntas. Eliminação e limpeza do material sobrante. Limpeza final do pavimento.
Critério de medição de projecto: Superfície útil, medida segundo documentação gráfica de Projecto. Não foi incrementada a medição por perdas, uma vez que na composição se considerou 5% a mais.
Critério de medição de obra: Medir-se-á a superfície realmente executada segundo especificações de Projecto.

| Código | Un | Descrição | Rendimento | Preço | Importância |
|---|---|---|---|---|---|
| mt16sab010a | m² | Tela acústica multicamada Fonopac "BUTECH" de 2,5 mm de espessura, constituída por uma lâmina de borracha sintética EPDM de 1 kg/m² aderida a uma lâmina de polietileno reticulado de alta densidade de 2 mm de espessura. (material) | 1.050 | 5.32 | 5.59 |
| mt16sab020 | m | Fita auto-adesiva para vedação de emendas em telas de isolamento acústico Cintex de "BUTECH". (material) | 2.000 | 0.42 | 0.84 |
| mt09mrb010a | kg | Ligante hidráulico de endurecimento rápido Fast-cem, "BUTECH", utilizado em bases de 3 a 8 cm de espessura para amassar junto com inertes de granulometria 0-8 mm. (material) | 7.500 | 0.65 | 4.88 |
| mt01arp040a | m³ | Areia calcária seleccionada de britagem, cor, de 0 a 5 mm de diâmetro. (material) | 0.032 | 23.55 | 0.75 |
| mt09mcb010c | kg | Cimento cola melhorado, C2 TE, com deslizamento reduzido e tempo de colocação ampliado, segundo NP EN 12004, Flexitec Gris n "BUTECH", para a colocação em camada fina do pavimento cerâmico, à base de cimentos de alta resistência e aditivos específicos, com propriedades tixotrópicas. (material) | 4.000 | 1.66 | 6.64 |
| mt18bde020bf800 | m² | Ladrilho cerâmico de grés esmaltado, 25x25 cm, 8,00€/m², capacidade de absorção de água 3%<=E<6%, grupo BIIa, segundo NP EN 14411, resistência ao deslizamento até 15 segundo ENV 12633. (material) | 1.050 | 8.00 | 8.40 |
| mt09mcb020a | kg | Argamassa de juntas cimentosa Colorstuk 0-4 "BUTECH", tipo CG2, segundo EN 13888, cor Manhattan, para juntas de até 4 mm, à base de cimentos de alta resistência, inertes seleccionados, pigmentos e aditivos específicos, para todo tipo de peças cerâmicas e pedras naturais. (material) | 0.061 | 3.30 | 0.20 |
| mt09mcb030a | kg | Aditivo de látex Cl-stuk, "BUTECH", para incrementar a resistência mecânica e a flexibilidade e diminuir a absorção de água de argamassas de enchimento de juntas. (material) | 0.350 | 1.61 | 0.56 |
| op00sie030 |  | Serra de disco de diamante, para mesa de trabalho, de corte húmido. | 1.000 | 0.00 | 0.00 |
| op00amo010 |  | Rebarbadora. | 1.000 | 0.00 | 0.00 |
| mo023 | h | Oficial de 1ª ladrilhador. (mão de obra) | 0.400 | 20.78 | 8.31 |
| mo061 | h | Ajudante de ladrilhador. (mão de obra) | 0.200 | 20.28 | 4.06 |
| % | % | Custos directos complementares | 2 % | 40.23 | 0.80 |
|  |  | Custos directos |  |  | 41.03 |
