# Rodapé cerâmico de grés porcelânico

- Propriedade do ficheiro: CYPE INGENIEROS, S.A.
- Formato: FIEBDC-3/2002
- Moeda: EUR
- Custos indirectos: 3.00 %
- IVA: 23.00 %

## R Revestimentos

### RS Pavimentos

#### RSG Cerâmicos

**RSG024** m Rodapé cerâmico de grés porcelânico, estilo cimento, série Meteor "GRESPANIA", acabamento brilho, cor antracite, 8x30 cm, assente com cimento cola melhorado, C2 cor cinzento e enchimento de juntas com argamassa de juntas cimentosa tipo L, cor branco, para juntas de até 3 mm.
Rodapé cerâmico de grés porcelânico, estilo cimento, série Meteor "GRESPANIA", acabamento brilho, cor antracite, 8x30 cm assente com cimento cola melhorado, C2 sem nenhuma característica adicional, cor cinzento e enchimento de juntas com argamassa de juntas cimentosa tipo L, cor branco, para juntas de até 3 mm.
Inclui: Marcação da disposição das peças. Corte das peças e formação de encaixes em esquinas e cantos. Colocação do rodapé. Enchimento das juntas.
Critério de medição de projecto: Comprimento medido segundo documentação gráfica de Projecto, sem incluir vãos de portas. Não foi incrementada a medição por perdas, uma vez que na composição se considerou 5% a mais.
Critério de medição de obra: Medir-se-á o comprimento realmente executado segundo especificações de Projecto.

| Código | Un | Descrição | Rendimento | Preço | Importância |
|---|---|---|---|---|---|
| mt18bgg015aaca | m | Rodapé cerâmico de grés porcelânico, estilo cimento, série Meteor "GRESPANIA", acabamento brilho, cor antracite, 8x30 cm, capacidade de absorção de água E<0,5%, grupo BIa, segundo NP EN 14411, resistência ao deslizamento entre 15 e 35 segundo ENV 12633. (material) | 1.050 | 3.37 | 3.54 |
| mt09mcr021m | kg | Cimento cola melhorado, C2 segundo NP EN 12004, cor cinzento. (material) | 0.600 | 0.41 | 0.25 |
| mt09mcp020bE | kg | Argamassa de juntas cimentosa tipo L, cor branca, para juntas de até 3 mm, à base de cimento branco de alta resistência e aditivos especiais, para enchimento de juntas de peças cerâmicas com um grau de absorção médio-alto. (material) | 0.360 | 1.62 | 0.58 |
| op00sie030 |  | Serra de disco de diamante, para mesa de trabalho, de corte húmido. | 1.000 | 0.00 | 0.00 |
| op00cor030 |  | Cortadora manual de ladrilhos cerâmicos. | 1.000 | 0.00 | 0.00 |
| mo023 | h | Oficial de 1ª ladrilhador. (mão de obra) | 0.150 | 18.85 | 2.83 |
| % | % | Custos directos complementares | 2 % | 7.20 | 0.14 |
|  |  | Custos directos |  |  | 7.34 |
