# Pavimento industrial, sistema MasterTop 1700 Polykit "Master Builders Solutions"

- Propriedade do ficheiro: CYPE INGENIEROS, S.A.
- Formato: FIEBDC-3/2002
- Moeda: EUR
- Custos indirectos: 3.00 %
- IVA: 23.00 %

## R Revestimentos

### RS Pavimentos

#### RSI Sistemas de pavimentos industriais e decorativos

**RSI020** m² Pavimento industrial, sistema MasterTop 1700 Polykit "Master Builders Solutions".
Pavimento industrial, realizado com o sistema sistema MasterTop 1700 Polykit "Master Builders Solutions", constituído por base de betão armado de 20 cm de espessura, realizada com betão HA-25/B/20/XC2 fabricado em central, e betonagem desde camião, espalhamento e vibração mecânico através de espalhadora, e malha electrossoldada AR42 100x300 mm de aço A500 EL como armadura de distribuição, colocada sobre separadores homologados; camada de desgaste de 0,5 a 1,0 de espessura, com recobrimento de resina epóxi, MasterTop 1710 Polykit "Master Builders Solutions", e camada de acabamento, de resina epóxi de cor branca RAL 1013.
Inclui: Preparação da superfície existente. Marcação das juntas de construção e de dilatação. Aplicação de níveis através de pontos, mestras de betão ou réguas. Rega da superfície base. Colocação da malha electrossoldada com separadores homologados. Betonagem, espalhamento e vibração do betão. Tratamento de encontros e pontos singulares. Aplicação com rolo da primeira camada de resina. Aplicação com rolo da segunda camada de resina. Limpeza final do pavimento.
Critério de medição de projecto: Superfície medida em projecção horizontal, segundo documentação gráfica de Projecto.
Critério de medição de obra: Medir-se-á, em projecção horizontal, a superfície realmente executada segundo especificações de Projecto.
Critérios considerados na determinação do preço da unidade de obra: O preço não inclui a sub-base nem a execução e a vedação das juntas.

| Código | Un | Descrição | Rendimento | Preço | Importância |
|---|---|---|---|---|---|
| mt10haf010ctLe | m³ | Betão HA-25/B/20/XC2, fabricado em central. (material) | 0.210 | 84.64 | 17.77 |
| mt07ame020ddc | m² | Malha electrossoldada AR42 100x300 mm, com arames longitudinais de 4,2 mm de diâmetro e arames transversais de 4,2 mm de diâmetro, aço A500 EL. (material) | 1.200 | 1.64 | 1.97 |
| mt07aco020j | Ud | Separador homologado para pavimentos contínuos. (material) | 2.000 | 0.05 | 0.10 |
| mt09bnc060b | kg | Resina epóxi incolor, MasterTop 1700 A7 "Master Builders Solutions", para sistemas de pavimentos. (material) | 0.209 | 14.82 | 3.10 |
| mt09bnc061b | kg | Endurecedor e catalizador, MasterTop 1700 B7 "Master Builders Solutions", para resina epóxi de aplicação em sistemas de pavimentos. (material) | 0.327 | 24.53 | 8.02 |
| mt09bnc062a | kg | Pigmento em pasta MasterTop X1 "Master Builders Solutions", para misturar com o endurecedor de resina epóxi, de aplicação em sistemas de pavimentos. (material) | 0.055 | 43.75 | 2.41 |
| mt15bas130b | kg | Inerte de quartzo natural, MasterTop F1 WE "Master Builders Solutions", de granulometria compreendida entre 0,1 e 0,4 mm, para utilizar como carga mineral em combinação com resinas epóxi ou poliuretano. (material) | 0.182 | 1.40 | 0.25 |
| mq06ext010 | h | Espalhadora para pavimentos de betão. (equipamento) | 0.008 | 75.97 | 0.61 |
| au00auh020 |  | Calha para descarga do betão. | 1.000 | 0.00 | 0.00 |
| mo121 | h | Oficial de 1ª aplicador de pavimentos industriais. (mão de obra) | 0.258 | 19.19 | 4.95 |
| mo122 | h | Ajudante de aplicador de pavimentos industriais. (mão de obra) | 0.378 | 18.74 | 7.08 |
| % | % | Custos directos complementares | 2 % | 46.26 | 0.93 |
|  |  | Custos directos |  |  | 47.19 |
