# Pavimento de linóleo, acústico, em rolo

- Propriedade do ficheiro: CYPE INGENIEROS, S.A.
- Formato: FIEBDC-3/2002
- Moeda: EUR
- Custos indirectos: 3.00 %
- IVA: 23.00 %

## R Revestimentos

### RS Pavimentos

#### RSS De borracha, de linóleo e vinílicos

**RSS025** m² Pavimento de linóleo, acústico, em rolo.
Pavimento de linóleo, acústico, de 4,0 mm de espessura, com tratamento antiestático, acabamento liso, cor a escolher, fornecido em rolos de 200 cm de largura; peso total: 3500 g/m²; classificação UPEC: U4 P3 E1 C2; classificação ao uso, segundo EN ISO 10874: classe 23 para uso doméstico; classe 34 para uso comercial; classe 42 para uso industrial; redução dos sons de percussão 16 dB, segundo NP EN ISO 10140; Euroclasse Cfl-s1 de reacção ao fogo, segundo NP EN 13501-1. Colocação em obra: com adesivo à base de copolímeros acrílicos modificados em dispersão aquosa, sobre camada fina de nivelação.
Critérios considerados na determinação do preço da unidade de obra: O preço não inclui a camada fina de nivelação.
Inclui: Implantação e recorte do pavimento. Aplicação da cola. Colocação do pavimento. Soldadura de união e juntas entre rolos. Resolução de encontros e pontos singulares. Eliminação e limpeza do material sobrante. Limpeza final do pavimento.
Critério de medição de projecto: Superfície medida segundo documentação gráfica de Projecto, descontando as aberturas de superfície maior de 1 m².
Critério de medição de obra: Medir-se-á a superfície realmente executada segundo especificações de Projecto, descontando as aberturas de superfície maior de 1 m².

| Código | Un | Descrição | Rendimento | Preço | Importância |
|---|---|---|---|---|---|
| mt18adq020a | kg | Adesivo à base de copolímeros acrílicos modificados em dispersão aquosa, sem dissolventes, cor bege, para aplicar em interiores, para a colagem de pavimentos de PVC, linóleo e alcatifa. (material) | 0.375 | 4.09 | 1.53 |
| mt18dsi026a | m² | Lâmina homogénea de linóleo, de 4 mm de espessura, com tratamento antiestático, obtida através de processo de calandragem e compactação de farinhas de cortiça e madeira, óleo de linhaça, resinas e pigmentos naturais, e revestida pela sua face inferior com lâmina de espuma de poliuretano de 1,5 mm de espessura; acabamento liso, cor a escolher; fornecida em rolos de 200 cm de largura; peso total: 3500 g/m²; classificação UPEC: U4 P3 E1 C2; classificação ao uso, segundo EN ISO 10874: classe 23 para uso doméstico; classe 34 para uso comercial; classe 42 para uso industrial; redução dos sons de percussão 16 dB, segundo NP EN ISO 10140; Euroclasse Cfl-s1 de reacção ao fogo, segundo NP EN 13501-1. (material) | 1.050 | 31.72 | 33.31 |
| op00pis010 |  | Pistola de ar quente para soldadura de materiais termoplásticos. | 1.000 | 0.00 | 0.00 |
| op00tra010 |  | Traçador de juntas. | 1.000 | 0.00 | 0.00 |
| op00cor040 |  | Cortadora de rebordos. | 1.000 | 0.00 | 0.00 |
| mo026 | h | Oficial de 1ª instalador de revestimentos flexíveis. (mão de obra) | 0.180 | 24.63 | 4.43 |
| mo064 | h | Ajudante de instalador de revestimentos flexíveis. (mão de obra) | 0.100 | 24.04 | 2.40 |
| % | % | Custos directos complementares | 2 % | 41.67 | 0.83 |
|  |  | Custos directos |  |  | 42.50 |
