# Pavimento interior de ladrilho hidráulico. Colocação em camada fina

- Propriedade do ficheiro: CYPE INGENIEROS, S.A.
- Formato: FIEBDC-3/2002
- Moeda: EUR
- Custos indirectos: 3.00 %
- IVA: 23.00 %

## R Revestimentos

### RS Pavimentos

#### RSU De ladrilhos hidráulicos

**RSU010** m² Pavimento interior de ladrilho hidráulico. Colocação em camada fina.
Pavimento interior de ladrilho hidráulico, com peças de 10x10 cm, quadrados, uma cor, gama básica; com resistência ao deslizamento entre 35 e 45 segundo ENV 12633. COLOCAÇÃO: em camada fina e através de colagem dupla com cimento cola de presa normal, C1 sem nenhuma característica adicional, cinzento. TRATAMENTO SUPERFICIAL: com produto impermeabilizante para a vedação de poros. ENCHIMENTO DE JUNTAS: com argamassa de juntas cimentosa tipo L, cor branco, para juntas de até 3 mm.
Inclui: Implantação e marcação de níveis. Preparação das juntas. Espalhamento da camada de adesivo. Colagem da face inferior da peça. Colocação das peças. Humedecimento e limpeza da superfície. Aplicação do tratamiento superficial. Enchimento de juntas de separação entre peças. Limpeza do excesso de material de enchimento de juntas com um pano húmido.
Critério de medição de projecto: Superfície útil, medida segundo documentação gráfica de Projecto. Não foi incrementada a medição por perdas, uma vez que na composição se considerou 5% a mais.
Critério de medição de obra: Medir-se-á a superfície realmente executada segundo especificações de Projecto.

| Código | Un | Descrição | Rendimento | Preço | Importância |
|---|---|---|---|---|---|
| mt18bhi020ia | m² | Ladrilho hidráulico, com peças de 10x10 cm, quadrados, uma cor, gama básica; com resistência ao deslizamento entre 35 e 45 segundo ENV 12633. (material) | 1.050 | 62.68 | 65.81 |
| mt09mcr021g | kg | Cimento cola de presa normal, C1, segundo NP EN 12004, cor cinzento. (material) | 6.000 | 0.35 | 2.10 |
| mt18wwa020 | l | Emulsão de resinas para a vedação de poros em pavimentos hidráulicos. (material) | 0.100 | 6.10 | 0.61 |
| mt09mcp020bE | kg | Argamassa de juntas cimentosa, tipo L, cor branca, para juntas de até 3 mm, à base de cimento branco de alta resistência e aditivos especiais, para enchimento de juntas de peças cerâmicas com um grau de absorção médio-alto. (material) | 1.350 | 1.62 | 2.19 |
| op00sie030 |  | Serra de disco de diamante, para mesa de trabalho, de corte húmido. | 1.000 | 0.00 | 0.00 |
| mo023 | h | Oficial de 1ª ladrilhador. (mão de obra) | 0.800 | 22.68 | 18.14 |
| mo061 | h | Ajudante de ladrilhador. (mão de obra) | 0.800 | 22.13 | 17.70 |
| % | % | Custos directos complementares | 2 % | 106.55 | 2.13 |
|  |  | Custos directos |  |  | 108.68 |
