# Tecto falso amovível de placas de gesso laminado. Sistema "PLADUR"

- Propriedade do ficheiro: CYPE INGENIEROS, S.A.
- Formato: FIEBDC-3/2002
- Moeda: EUR
- Custos indirectos: 3.00 %
- IVA: 23.00 %

## R Revestimentos

### RT Tectos falsos em interiores

#### RTD Amovíveis, de placas de gesso laminado

**RTD023** m² Tecto falso amovível de placas de gesso laminado. Sistema "PLADUR".
Tecto falso amovível suspenso, decorativo, situado a uma altura menor de 4 m. Sistema Decor "PLADUR", constituído por: ESTRUTURA: perfis à vista, de aço galvanizado, T - 15/43, com sola de 15 mm de largura, compreendendo perfis primários 15x38/3600 mm "PLADUR", perfis secundários 15x38/1200 mm "PLADUR", perfis secundários 15x38/600 mm "PLADUR", suspensos da laje ou elemento de suporte com suspensões TR e varões; PLACAS: placas de gesso laminado, de superfície lisa, Decor "PLADUR", de 1200x600 mm e 10 mm de espessura, revestidas na sua face à vista com uma camada de vinil cor branca RAL 9003. Inclusive perfis angulares 19x19 mm "PLADUR", fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12pfp081g | m | Perfil angular 19x19 mm "PLADUR", cor branca, de aço galvanizado, segundo EN 13964. (material) | 0.700 | 1.23 | 0.86 |
| mt12pfp080O | m | Perfil primário 15x38/3600 mm "PLADUR", cor branca, de aço galvanizado, segundo EN 13964. (material) | 0.900 | 2.03 | 1.83 |
| mt12pfp080S | m | Perfil secundário 15x38/1200 mm "PLADUR", cor branca, de aço galvanizado, segundo EN 13964. (material) | 1.800 | 2.03 | 3.65 |
| mt12psg220 | Ud | Fixação composta por bucha e parafuso 5x27. (material) | 0.750 | 0.06 | 0.05 |
| mt12prp021b | Ud | Suspensão TR "PLADUR". (material) | 0.750 | 0.26 | 0.20 |
| mt12prp030b | Ud | Varão de suspensão "PLADUR". (material) | 0.750 | 0.97 | 0.73 |
| mt12psp022gm | m² | Placa de gesso laminado, de superfície lisa, Decor "PLADUR", de 1200x600 mm e 10 mm de espessura, revestida na sua face à vista com uma camada de vinil cor branca RAL 9003, para colocar sobre perfis à vista com sola de 15 mm de largura, para tectos falsos amovíveis, segundo EN 13964. (material) | 1.020 | 11.40 | 11.63 |
| op00fre010 |  | Fresadora. | 1.000 | 0.00 | 0.00 |
| op00ato010 |  | Aparafusadora. | 1.000 | 0.00 | 0.00 |
| mo015 | h | Oficial de 1ª montador de tectos falsos. (mão de obra) | 0.230 | 23.31 | 5.36 |
| mo082 | h | Ajudante de montador de tectos falsos. (mão de obra) | 0.230 | 22.13 | 5.09 |
| % | % | Custos directos complementares | 2 % | 29.40 | 0.59 |
|  |  | Custos directos |  |  | 29.99 |
