# Tecto falso contínuo de placas de cimento

- Propriedade do ficheiro: CYPE INGENIEROS, S.A.
- Formato: FIEBDC-3/2002
- Moeda: EUR
- Custos indirectos: 3.00 %
- IVA: 23.00 %

## R Revestimentos

### RT Tectos falsos em interiores

#### RTE Contínuos, de placas de cimento

**RTE015** m² Tecto falso contínuo de placas de cimento.
Tecto falso contínuo suspenso, liso, situado a uma altura menor de 4 m, com nível de qualidade do acabamento Q2. Sistema 12,5+27+27, constituído por: ESTRUTURA: estrutura metálica de aço galvanizado de mestras primárias 60/27 mm com uma modulação de 1000 mm e suspensas da laje ou elemento de suporte de betão com ancoragens directas de 125 mm, para mestra 60/27, e varões cada 750 mm, e mestras secundárias fixadas perpendicularmente às primárias com conectores tipo cavalete com uma modulação de 400 mm; PLACAS: uma camada de placas de cimento Portland com resistência ao fogo e com baixa absorção superficial de água de 12,5x1200x2400 mm, revestidas com uma camada de fibra de vidro embebida em ambas as faces. Inclusive banda autocolante dessolidarizante, perfis em U, de aço galvanizado, de 30 mm, fixações para a ancoragem dos perfis, parafusos para a fixação das placas, argamassa para juntas, fita de juntas, primário incolor de siloxano, massa, para emassado superficial de placas, argamassa, malha de fibra de vidro, tinta elástica de siloxano em base aquosa e acessórios de montagem.
Inclui: Marcação dos eixos da estrutura metálica. Colocação da fita acústica. Nivelamento e fixação dos perfis perimetrais. Sinalização dos pontos de ancoragem à laje ou elemento de suporte. Nivelamento e suspensão dos perfis primários e secundários da estrutura. Corte das placas. Fixação das placas. Resolução de encontros e pontos singulares. Tratamento de juntas. Aplicação da camada de primário. Aplicação da camada de regularização. Espalhamento da camada de argamassa base e colocação da malha. Aplicação da camada de tinta.
Critério de medição de projecto: Superfície medida entre paramentos, segundo documentação gráfica de Projecto, sem descontar aberturas para instalações.
Critério de medição de obra: Medir-se-á a superfície realmente executada segundo especificações de Projecto, sem deduzir as aberturas de superfície menor de 1 m².

| Código | Un | Descrição | Rendimento | Preço | Importância |
|---|---|---|---|---|---|
| mt12psg160a | m | Perfil em U, de aço galvanizado, de 30 mm. (material) | 0.400 | 0.86 | 0.34 |
| mt12psg041b | m | Banda autocolante dessolidarizante de espuma de poliuretano de células fechadas, de 3,2 mm de espessura e 50 mm de largura, resistência térmica 0,10 m²°C/W, condutibilidade térmica 0,032 W/(m°C). (material) | 0.400 | 0.24 | 0.10 |
| mt12psg220 | Ud | Fixação composta por bucha e parafuso 5x27. (material) | 2.300 | 0.06 | 0.14 |
| mt12pek020fa | Ud | Ancoragem directa de 125 mm, para mestra 60/27. (material) | 1.500 | 0.23 | 0.35 |
| mt12psg081j | Ud | Parafuso autoperfurante rosca-chapa 3,5x11 mm. (material) | 1.500 | 0.01 | 0.02 |
| mt12psg050c | m | Mestra 60/27 de chapa de aço galvanizado, de 60 mm de largura, segundo EN 14195. (material) | 3.200 | 0.84 | 2.69 |
| mt12pek020la | Ud | Conector, para mestra 60/27. (material) | 0.800 | 0.20 | 0.16 |
| mt12pek020da | Ud | Conector tipo cavalete, para mestra 60/27. (material) | 2.900 | 0.23 | 0.67 |
| mt12pak010f | m² | Placa de cimento Portland com resistência ao fogo e com baixa absorção superficial de água de 12,5x1200x2400 mm, revestida com uma camada de fibra de vidro embebida em ambas as faces. (material) | 1.050 | 17.76 | 18.65 |
| mt12psg081g | Ud | Parafuso autoperfurante 4,2x70 mm. (material) | 22.000 | 0.04 | 0.88 |
| mt12pak060c | kg | Argamassa para juntas, cor cinzento. (material) | 0.600 | 2.60 | 1.56 |
| mt12pak050a | m | Fita de juntas. (material) | 2.100 | 0.40 | 0.84 |
| mt12pak085a | l | Primário incolor de siloxano. (material) | 0.200 | 3.99 | 0.80 |
| mt12pak095a | kg | Massa, acabamento liso, cor branco, para tratamento de juntas e emassado superficial de placas. (material) | 1.700 | 2.90 | 4.93 |
| mt12pak090c | kg | Argamassa, cor branco. (material) | 6.000 | 2.60 | 15.60 |
| mt12pak100c | m² | Malha de fibra de vidro, cor branco; para sistemas de placas de cimento, pelo interior. (material) | 1.100 | 1.72 | 1.89 |
| mt27pbn010a | l | Tinta elástica de siloxano em base aquosa, acabamento liso, cor a escolher. (material) | 4.000 | 9.92 | 39.68 |
| op00fre010 |  | Fresadora. | 1.000 | 0.00 | 0.00 |
| op00ato010 |  | Aparafusadora. | 1.000 | 0.00 | 0.00 |
| mo015 | h | Oficial de 1ª montador de tectos falsos. (mão de obra) | 0.278 | 25.32 | 7.04 |
| mo082 | h | Ajudante de montador de tectos falsos. (mão de obra) | 0.278 | 24.04 | 6.68 |
| % | % | Custos directos complementares | 2 % | 103.02 | 2.06 |
|  |  | Custos directos |  |  | 105.08 |
