# Tecto falso contínuo de placas de cimento. Sistema "PLACO"

- Propriedade do ficheiro: CYPE INGENIEROS, S.A.
- Formato: FIEBDC-3/2002
- Moeda: EUR
- Custos indirectos: 3.00 %
- IVA: 23.00 %

## R Revestimentos

### RT Tectos falsos em interiores

#### RTE Contínuos, de placas de cimento

**RTE018** m² Tecto falso contínuo de placas de cimento. Sistema "PLACO".
Tecto falso contínuo suspenso, liso, situado a uma altura menor de 4 m. Sistema Placo Hydro Premium "PLACO", constituído por: ESTRUTURA: estrutura metálica de perfis primários F530 "PLACO"; PLACAS: uma camada de placas de cimento de alto rendimento, Aquaroc 13 "PLACO", de 12,5x1200x900 mm. Inclusive adesivo de alta resistência, Aquaroc "PLACO" e fita autocolante de malha de fibra de vidro, "PLACO".
Inclui: Marcação dos eixos da estrutura metálica. Sinalização dos pontos de ancoragem à laje ou elemento de suporte. Nivelação e suspensão dos perfis primários. Corte das placas. Fixação das placas. Resolução de encontros e pontos singulares. Tratamento de juntas.
Critério de medição de projecto: Superfície medida entre paramentos, segundo documentação gráfica de Projecto, sem descontar aberturas para instalações.
Critério de medição de obra: Medir-se-á a superfície realmente executada segundo especificações de Projecto

| Código | Un | Descrição | Rendimento | Preço | Importância |
|---|---|---|---|---|---|
| mt12ple010b | Ud | Varão galvanizado roscado "PLACO", de 6 mm de diâmetro e 1000 mm de comprimento. (material) | 1.800 | 0.93 | 1.67 |
| mt12ple020 | Ud | Forquilha de suspensão F-530 "PLACO". (material) | 1.800 | 0.30 | 0.54 |
| mt12plp010 | m | Perfil de aço galvanizado, F-530 "PLACO", fabricado através de laminação a frio, de 3000 mm de comprimento, 45x16 mm de secção e 0,6 mm de espessura, para a realização de revestimentos interiores autoportantes e tectos, segundo EN 14195. (material) | 3.000 | 1.65 | 4.95 |
| mt12ple030 | Ud | Peça de união F-530 "PLACO". (material) | 0.160 | 0.31 | 0.05 |
| mt12plt030b | Ud | Parafuso autoperfurante rosca-chapa, TRPF 13 "PLACO", de 13 mm de comprimento. (material) | 1.000 | 0.02 | 0.02 |
| mt12plq010a | m² | Placa de cimento de alto rendimento, Aquaroc 13 "PLACO", de 12,5x1200x900 mm. (material) | 1.050 | 40.82 | 42.86 |
| mt12plq020a | Ud | Parafuso THTPF 25 "PLACO", com cabeça de trombeta, de 25 mm de comprimento, para instalação de placas de cimento sobre perfis. (material) | 15.000 | 0.05 | 0.75 |
| mt12plq030a | Ud | Cartucho de 310 cm³ de adesivo de alta resistência, Aquaroc "PLACO", para tratamento de juntas. (material) | 0.500 | 15.19 | 7.60 |
| mt12plj030 | m | Fita autocolante de malha de fibra de vidro, "PLACO", para reforço de juntas. (material) | 2.800 | 0.08 | 0.22 |
| op00fre010 |  | Fresadora. | 1.000 | 0.00 | 0.00 |
| op00ato010 |  | Aparafusadora. | 1.000 | 0.00 | 0.00 |
| mo015 | h | Oficial de 1ª montador de tectos falsos. (mão de obra) | 0.278 | 25.32 | 7.04 |
| mo082 | h | Ajudante de montador de tectos falsos. (mão de obra) | 0.278 | 24.04 | 6.68 |
| % | % | Custos directos complementares | 2 % | 72.38 | 1.45 |
|  |  | Custos directos |  |  | 73.83 |
