# Coluna mesa de escaiola

- Propriedade do ficheiro: CYPE INGENIEROS, S.A.
- Formato: FIEBDC-3/2002
- Moeda: EUR
- Custos indirectos: 3.00 %
- IVA: 23.00 %

## R Revestimentos

### RT Tectos falsos em interiores

#### RTP Pré-fabricados de escaiola

**RTP320** Ud Coluna mesa de escaiola.
Coluna mesa, de escaiola, de 42,5x29,2x29,2 cm, fuste de 20 cm de diâmetro, fixada com cola para escaiola. Inclusive acessórios de fixação.
Inclui: Implantação da peça. Humidificação da base de fixação. Espalhamento da cola. Colocação e enchimento das juntas da peça.
Critério de medição de projecto: Número de unidades previstas, segundo documentação gráfica de Projecto.
Critério de medição de obra: Medir-se-á o número de unidades realmente colocadas segundo especificações de Projecto.

| Código | Un | Descrição | Rendimento | Preço | Importância |
|---|---|---|---|---|---|
| mt12rea290a | Ud | Coluna mesa, de escaiola, de 42,5x29,2x29,2 cm, fuste de 20 cm de diâmetro. (material) | 1.050 | 89.25 | 93.71 |
| mt09eyc030 | kg | Cola para escaiola. (material) | 0.190 | 0.35 | 0.07 |
| mo035 | h | Oficial de 1ª escaiolador. (mão de obra) | 0.170 | 24.63 | 4.19 |
| % | % | Custos directos complementares | 2 % | 97.97 | 1.96 |
|  |  | Custos directos |  |  | 99.93 |
