# Tecto falso contínuo de placas de silicato de cálcio

- Propriedade do ficheiro: CYPE INGENIEROS, S.A.
- Formato: FIEBDC-3/2002
- Moeda: EUR
- Custos indirectos: 3.00 %
- IVA: 23.00 %

## R Revestimentos

### RT Tectos falsos em interiores

#### RTS Contínuos, de placas de silicato de cálcio

**RTS005** m² Tecto falso contínuo de placas de silicato de cálcio.
Tecto falso contínuo suspenso, liso, 20+20+20+54, situado a uma altura menor de 4 m, resistência ao fogo EI 180, segundo EN 1364-2, constituído por: ESTRUTURA: estrutura metálica de aço galvanizado de mestras primárias 60/27 mm com uma modulação de 600 mm e suspensas da laje ou elemento de suporte de betão com suspensões, seguros para a fixação das suspensões, ligações superiores para fixar os varões às suspensões e varões cada 1200 mm, e mestras secundárias fixadas perpendicularmente às mestras primárias com conectores tipo cavalete com uma modulação de 1000 mm; PLACAS: três camadas de placas de silicato de cálcio, de 1200x2500 mm e 20 mm de espessura, com os bordos quadrados. Inclusive fixações para a ancoragem dos perfis, parafusos para a fixação das placas, massa para o tratamento de juntas, manta de silicato e acessórios de montagem.
Inclui: Marcação dos eixos da estrutura metálica. Nivelamento e fixação dos perfis perimetrais. Sinalização dos pontos de ancoragem à laje ou elemento de suporte. Nivelamento e suspensão dos perfis primários e secundários da estrutura. Corte das placas. Fixação das placas. Resolução de encontros e pontos singulares. Tratamento de juntas. Vedação de encontros.
Critério de medição de projecto: Superfície medida entre paramentos, segundo documentação gráfica de Projecto, sem descontar aberturas para instalações.
Critério de medição de obra: Medir-se-á a superfície realmente executada segundo especificações de Projecto, sem deduzir as aberturas de superfície menor de 1 m².

| Código | Un | Descrição | Rendimento | Preço | Importância |
|---|---|---|---|---|---|
| mt12psg160d | m | Perfil em L, de aço galvanizado, de 30 mm. (material) | 0.400 | 0.86 | 0.34 |
| mt12psg220 | Ud | Fixação composta por bucha e parafuso 5x27. (material) | 2.400 | 0.06 | 0.14 |
| mt12psg081a | Ud | Parafuso autoperfurante 3,5x9,5 mm. (material) | 4.000 | 0.01 | 0.04 |
| mt12psg210a | Ud | Suspensão para tectos falsos suspensos. (material) | 1.200 | 0.33 | 0.40 |
| mt12psg210b | Ud | Seguro para a fixação da suspensão, em tectos falsos suspensos. (material) | 1.200 | 0.04 | 0.05 |
| mt12psg210c | Ud | Ligação superior para fixar o varão à suspensão, em tectos falsos suspensos. (material) | 1.200 | 0.57 | 0.68 |
| mt12psg050c | m | Mestra 60/27 de chapa de aço galvanizado, de 60 mm de largura, segundo EN 14195. (material) | 3.900 | 0.84 | 3.28 |
| mt12pek020la | Ud | Conector, para mestra 60/27. (material) | 0.800 | 0.20 | 0.16 |
| mt12pek020da | Ud | Conector tipo cavalete, para mestra 60/27. (material) | 3.400 | 0.23 | 0.78 |
| mt12plo010ak | m² | Placa de silicato de cálcio, de 1200x2500 mm e 20 mm de espessura, com os bordos quadrados; Euroclasse A1 de reacção ao fogo, segundo NP EN 13501-1. (material) | 3.150 | 27.91 | 87.92 |
| mt12psg081d | Ud | Parafuso autoperfurante 3,5x35 mm. (material) | 20.000 | 0.01 | 0.20 |
| mt12psg081g | Ud | Parafuso autoperfurante 4,2x70 mm. (material) | 20.000 | 0.04 | 0.80 |
| mt12ppo010a | kg | Massa de juntas. (material) | 0.250 | 1.67 | 0.42 |
| mt41php100a | m² | Manta de silicato. (material) | 0.050 | 1.22 | 0.06 |
| op00fre010 |  | Fresadora. | 1.000 | 0.00 | 0.00 |
| op00ato010 |  | Aparafusadora. | 1.000 | 0.00 | 0.00 |
| mo015 | h | Oficial de 1ª montador de tectos falsos. (mão de obra) | 0.880 | 25.32 | 22.28 |
| mo082 | h | Ajudante de montador de tectos falsos. (mão de obra) | 0.880 | 24.04 | 21.16 |
| % | % | Custos directos complementares | 2 % | 138.71 | 2.77 |
|  |  | Custos directos |  |  | 141.48 |
