# Tecto falso amovível, situado a uma altura menor de 4 m, formado por lâminas de PVC, de 85 mm de largura, com 15 mm de separação, cor branca, com fixação através de varões metálicos

- Propriedade do ficheiro: CYPE INGENIEROS, S.A.
- Formato: FIEBDC-3/2002
- Moeda: EUR
- Custos indirectos: 3.00 %
- IVA: 23.00 %

## R Revestimentos

### RT Tectos falsos

#### RTV De PVC

**RTV010** m² Tecto falso amovível, situado a uma altura menor de 4 m, formado por lâminas de PVC, de 85 mm de largura, com 15 mm de separação, cor branca, com fixação através de varões metálicos.
Tecto falso amovível, situado a uma altura menor de 4 m, constituído por lâminas de PVC, de 85 mm de largura, com 15 mm de separação, cor branca, suspensas da laje através de um travejamento metálico oculto. Inclusive peças especiais, acessórios de suspensão e fixação.
Inclui: Marcação dos eixos principais de suspensão. Fixação na laje e aprumo dos elementos de sujeição. Alinhamento e nivelamento dos perfis de remate lateral em todo o contorno. Corte e encaixe das lâminas. Execução de aberturas para recepção de possíveis elementos de ancoragem e/ou instalações.
Critério de medição de projecto: Superfície medida entre paramentos, segundo documentação gráfica de Projecto, sem descontar aberturas para instalações.
Critério de medição de obra: Medir-se-á a superfície realmente executada segundo especificações de Projecto, sem descontar aberturas para instalações.
Critérios considerados na determinação do preço da unidade de obra: O preço inclui a resolução de encontros e pontos singulares.

| Código | Un | Descrição | Rendimento | Preço | Importância |
|---|---|---|---|---|---|
| mt12fpv010a | m | Lâmina de PVC, horizontal, de 85 mm de largura, com 15 mm de separação, cor branca, para tectos falsos amovíveis com estrutura oculta. (material) | 10.200 | 2.02 | 20.60 |
| mt12fpv020a | m | Perfil de união em H de PVC, cor branca, para tectos falsos amovíveis de lâminas. (material) | 8.000 | 1.38 | 11.04 |
| mt12fpv020e | m | Perfil de remate perimetral de PVC, cor branca, para tectos falsos amovíveis de lâminas. (material) | 4.000 | 1.38 | 5.52 |
| mt12fpv030 | m | Suporte de suspensão de tecto, de aço galvanizado, para tectos falsos amovíveis de lâminas. (material) | 1.500 | 3.77 | 5.66 |
| mt12fac020a | Ud | Varão metálico de aço galvanizado de 3 mm de diâmetro. (material) | 3.500 | 0.28 | 0.98 |
| mt12fac021 | kg | Arame de aço galvanizado de 0,7 mm de diâmetro. (material) | 0.100 | 1.13 | 0.11 |
| op00fre010 |  | Fresadora. | 1.000 | 0.00 | 0.00 |
| op00tal010 |  | Berbequim. | 1.000 | 0.00 | 0.00 |
| mo015 | h | Oficial de 1ª montador de tectos falsos. (mão de obra) | 0.222 | 19.03 | 4.22 |
| mo082 | h | Ajudante de montador de tectos falsos. (mão de obra) | 0.222 | 17.97 | 3.99 |
| % | % | Custos directos complementares | 2 % | 52.12 | 1.04 |
|  |  | Custos directos |  |  | 53.16 |
