# Espelho

- Propriedade do ficheiro: CYPE INGENIEROS, S.A.
- Formato: FIEBDC-3/2002
- Moeda: EUR
- Custos indirectos: 3.00 %
- IVA: 23.00 %

## R Revestimentos

### RV Vidros

#### RVE Espelhos

**RVE010** Ud Espelho.
Espelho incolor, de 900x900 mm e 3 mm de espessura, com tratamento perimetral dos bordos e protegido com tinta de cor prata na sua face posterior, fixado com massa ao paramento.
Inclui: Limpeza e preparação do suporte. Colocação do espelho. Limpeza final.
Critério de medição de projecto: Superfície medida segundo documentação gráfica de Projecto.
Critério de medição de obra: Medir-se-á a superfície realmente executada segundo especificações de Projecto.

| Código | Un | Descrição | Rendimento | Preço | Importância |
|---|---|---|---|---|---|
| mt21vsj020a | m² | Espelho incolor, de 3 mm de espessura, protegido com tinta de cor prata na sua face posterior. (material) | 0.814 | 27.00 | 21.98 |
| mt21vva030 | m | Tratamento dos bordos do espelho. (material) | 3.600 | 2.30 | 8.28 |
| mt21vva012 | l | Vedante de aplicação com pistola, de base neutra monocomponente. (material) | 0.085 | 14.65 | 1.25 |
| mo055 | h | Oficial de 1ª vidraceiro. (mão de obra) | 0.405 | 26.31 | 10.66 |
| % | % | Custos directos complementares | 2 % | 42.17 | 0.84 |
|  |  | Custos directos |  |  | 43.01 |
