# Espelho de vidro de cor "SAINT-GOBAIN GLASS", de 3 mm de espessura, fixado mecanicamente ao paramento

- Propriedade do ficheiro: CYPE INGENIEROS, S.A.
- Formato: FIEBDC-3/2002
- Moeda: EUR
- Custos indirectos: 0.03 %
- IVA: 23.00 %

## R Revestimentos

### RV Vidros

#### RVE Planos: espelhos

**RVE010** m² Espelho de vidro de cor "SAINT-GOBAIN GLASS", de 3 mm de espessura, fixado mecanicamente ao paramento.
Fornecimento e colocação de espelho de vidro de cor "SAINT-GOBAIN GLASS", de 3 mm de espessura, com tinta de protecção, cor prata, pela sua face posterior, fixado mecanicamente ao paramento. Incluindo tratamento perimetral dos bordos, furos, parafusos e grampos de fixação.
Inclui: Limpeza e preparação do suporte. Marcação dos pontos de fixação. Colocação das fixações no paramento. Colocação do espelho. Limpeza final.
Critério de medição de projecto: Superfície medida segundo documentação gráfica de Projecto.
Critério de medição de obra: Medir-se-á a superfície realmente executada segundo especificações de Projecto.

| Código | Un | Descrição | Rendimento | Preço | Importância |
|---|---|---|---|---|---|
| mt21vsj010c | m² | Espelho "SAINT-GOBAIN GLASS" cor, tipo Parsol bronze, 3 mm. (material) | 1.005 | 54.09 | 54.36 |
| mt21vva030 | m | Tratamento dos bordos do espelho. (material) | 4.000 | 2.30 | 9.20 |
| mt21vva032 | Ud | Orifício para espelho, D<10 mm, parafuso e grampo de fixação. (material) | 4.000 | 0.74 | 2.96 |
| mo051 | h | Oficial de 1ª vidraceiro. (mão de obra) | 0.703 | 18.20 | 12.79 |
| % | % | Custos directos complementares | 2 % | 79.31 | 1.59 |
|  |  | Custos directos |  |  | 80.90 |
